# Rexistro de paso tipo A, de poliéster reforzado, de 360x360x120 mm

- Propiedade do arquivo: CYPE INGENIEROS, S.A.
- Formato: FIEBDC-3/2002
- Divisa: EUR
- Custos indirectos: 3.00 %
- Gastos xerais: 13.00 %
- Beneficio industrial: 6.00 %
- IVE: 16.00 %

## I Instalacións

### IL Infraestructura de telecomunicacións

#### ILS Canalizacións secundarias

**ILS011** Ude Rexistro de paso tipo A, de poliéster reforzado, de 360x360x120 mm.
Suministro e instalación de caixa de rexistro de paso tipo A, de poliéster reforzado, de 360x360x120 mm, para paso e distribución de instalacións de ICT, con 6 entradas laterais preiniciadas e iguais nas súas catro paredes, ás que se poderán acoplar conos axustables multidiámetro para entradas de conductos de ata 40 mm, para empotrar. Ata accesorios, pezas especiais e fixacións. Totalmente montada.
Inclúe: Replanteo. Colocación e fixación da caixa.
Criterio de medición de proxecto: Número de unidades previstas, segundo documentación gráfica de Proxecto.
Criterio de medición de obra: Medirase o número de unidades realmente executadas segundo especificacións do Proxecto.

| Código | Ud | Descrición | Rendemento | Prezo | Importe |
|---|---|---|---|---|---|
| mt40irt010a | Ude | Caixa de rexistro de paso para canalizacións secundarias en tramos comunitarios de ICT, de poliéster reforzado, do tipo A, de 360x360x120 mm, número de entradas en cada lateral 6, diámetro máximo do tubo 40 mm, para empotrar. (material) | 1.000 | 33.45 | 33.45 |
| mo052 | h | Axudante instalador de telecomunicacións. (man de obra) | 0.137 | 14.62 | 2.00 |
| % | % | Costes directos complementarios | 2 % | 35.45 | 0.71 |
|  |  | Custos directos |  |  | 36.16 |
