# Extintor portátil de pó químico ABC polivalente antibrasa, con presión incorporada, de eficacia 21A-113B-C, con 6 kg de axente extintor

- Propiedade do arquivo: CYPE INGENIEROS, S.A.
- Formato: FIEBDC-3/2002
- Divisa: EUR
- Custos indirectos: 3.00 %
- Gastos xerais: 13.00 %
- Beneficio industrial: 6.00 %
- IVE: 16.00 %

## I Instalacións

### IO Contra incendios

#### IOX Extintores

**IOX010** Ude Extintor portátil de pó químico ABC polivalente antibrasa, con presión incorporada, de eficacia 21A-113B-C, con 6 kg de axente extintor.
Suministro e colocación de extintor portátil de pó químico ABC polivalente antibrasa, con presión incorporada, de eficacia 21A-113B-C, con 6 kg de axente extintor, con manómetro e mangueira con boquilla difusora. Ata soporte e accesorios de montaxe. Totalmente montado.
Inclúe: Replanteo da situación do extintor. Colocación e fixación do soporte. Colocación do extintor.
Criterio de medición de proxecto: Número de unidades previstas, segundo documentación gráfica de Proxecto.
Criterio de medición de obra: Medirase o número de unidades realmente executadas segundo especificacións do Proxecto.

| Código | Ud | Descrición | Rendemento | Prezo | Importe |
|---|---|---|---|---|---|
| mt41ixi010a | Ude | Extintor portátil de pó químico ABC polivalente antibrasa, con presión incorporada, de eficacia 21A-113B-C, con 6 kg de axente extintor, con manómetro e mangueira con boquilla difusora, segundo UNE 23110. (material) | 1.000 | 44.34 | 44.34 |
| mo104 | h | Peón ordinario construcción. (man de obra) | 0.098 | 13.97 | 1.37 |
| % | % | Costes directos complementarios | 2 % | 45.71 | 0.91 |
|  |  | Custos directos |  |  | 46.62 |
