# Válvula antirretorno de PVC de 110 mm de diámetro, con clapeta de polipropileno

- Propiedade do arquivo: CYPE INGENIEROS, S.A.
- Formato: FIEBDC-3/2002
- Divisa: EUR
- Custos indirectos: 3.00 %
- Gastos xerais: 13.00 %
- Beneficio industrial: 6.00 %
- IVE: 16.00 %

## I Instalacións

### IS Salubridade

#### ISS Colectores suspendidos

**ISS005** Ude Válvula antirretorno de PVC de 110 mm de diámetro, con clapeta de polipropileno.
Subministración e montaxe de válvula antirretorno de PVC de 110 mm de diámetro, con clapeta de polipropileno, xunta labiada e rexistro na parte superior, colocada entre o colector de saída e a acometida. Totalmente montada.
Inclúe: Replanteo. Colocación da válvula.
Criterio de medición de proxecto: Número de unidades previstas, segundo documentación gráfica de Proxecto.
Criterio de medición de obra: Medirase o número de unidades realmente executadas segundo especificacións do Proxecto.

| Código | Ud | Descrición | Rendemento | Prezo | Importe |
|---|---|---|---|---|---|
| mt11pvj030a | Ude | Válvula antirretorno de PVC de 110 mm de diámetro, con clapeta de polipropileno, xunta labiada e rexistro na parte superior. (material) | 1.000 | 117.43 | 117.43 |
| mo006 | h | Oficial 1ª fontaneiro. (man de obra) | 0.342 | 15.78 | 5.40 |
| % | % | Costes directos complementarios | 2 % | 122.83 | 2.46 |
|  |  | Custos directos |  |  | 125.29 |
