# Colector suspendido para sistema de drenaxe sifónico de cuberta

- Propiedade do arquivo: CYPE INGENIEROS, S.A.
- Formato: FIEBDC-3/2002
- Divisa: EUR
- Custos indirectos: 3.00 %
- Gastos xerais: 13.00 %
- Beneficio industrial: 6.00 %
- IVE: 16.00 %

## I Instalacións

### IS Salubridade

#### ISS Colectores suspendidos

**ISS020** m Colector suspendido para sistema de drenaxe sifónico de cuberta, formado por tubaxe templada mediante tratamento térmico adicional, de polietileno de alta densidade (PEAD/HDPE), de 40 mm de diámetro exterior e 3,0 mm de espesor, sistema Akasison "JIMTEN".
Subministración e instalación de colector suspendido para sistema de drenaxe sifónico de cuberta, formado por tubaxe templada mediante tratamento térmico adicional, de polietileno de alta densidade (PEAD/HDPE), de 40 mm de diámetro exterior e 3,0 mm de espesor, sistema Akasison "JIMTEN", con suspensión á cuberta metálica cada 2,5 m mediante barras con varetas de colgue con soportes de suspensión no seu extremo inferior, conectores de unión entre barras, abrazadeiras para o tubo fixadas ás barras cada 0,8 m e manguitos electrosoldables para a realización de puntos fixos cada 5 m, con cóbados a 45° para conexión coa baixante. Totalmente montado, conexionado e probado pola empresa instaladora mediante as correspondentes probas de servizo (incluídas neste prezo).
Inclúe: Replanteo e trazado do colector. Presentación en seco de tubos e pezas especiais. Marcado da situación das abrazadeiras. Fixación das abrazadeiras. Montaxe da instalación empezando polo extremo de cabeceira. Realización de probas de servizo.
Criterio de medición de proxecto: Lonxitude medida en proxección horizontal, segundo documentación gráfica de Proxecto.
Criterio de medición de obra: Medirase, en proxección horizontal, a lonxitude realmente executada segundo especificacións do Proxecto.

| Código | Ud | Descrición | Rendemento | Prezo | Importe |
|---|---|---|---|---|---|
| mt11aka200 | Ude | Vareta roscada. (material) | 0.400 | 0.60 | 0.24 |
| mt11aka060 | Ude | Soporte para suspensión de riel de 30x30 mm, de aceiro galvanizado, sistema Akasison "JIMTEN". (material) | 0.400 | 4.42 | 1.77 |
| mt11aka070 | Ude | Riel de 5000x30x30 mm, de aceiro galvanizado, sistema Akasison "JIMTEN". (material) | 0.200 | 11.25 | 2.25 |
| mt11aka090a | Ude | Abrazadeira para tubaxe de 40 mm de diámetro, de aceiro galvanizado, sistema Akasison "JIMTEN", para suxeción a riel. (material) | 1.250 | 9.56 | 11.95 |
| mt11aka040ba | m | Tubaxe templada mediante tratamento térmico adicional, de polietileno de alta densidade (PEAD/HDPE), de 40 mm de diámetro exterior e 3,0 mm de espesor, sistema Akasison "JIMTEN", en tramos de 5 m de lonxitude. (material) | 1.050 | 3.46 | 3.63 |
| mt11aka100a | Ude | Manguito electrosoldable de polietileno de alta densidade (PEAD/HDPE), de 40 mm de diámetro interior, sistema Akasison "JIMTEN". (material) | 0.400 | 5.58 | 2.23 |
| mt11aka150a | Ude | Cóbado 45° de polietileno de alta densidade (PEAD/HDPE), de 40 mm de diámetro exterior e 3 mm de espesor, sistema Akasison "JIMTEN". (material) | 0.133 | 1.73 | 0.23 |
| mt36tpc100a | Ude | Material auxiliar para instalacións de evacuación, de polietileno. (material) | 0.500 | 2.91 | 1.46 |
| op00ato010 |  | Atornillador. | 1.000 | 0.00 | 0.00 |
| op00mar010 |  | Martillo. | 1.000 | 0.00 | 0.00 |
| op00tal010 |  | Taladro. | 1.000 | 0.00 | 0.00 |
| mo006 | h | Oficial 1ª fontaneiro. (man de obra) | 0.176 | 15.78 | 2.78 |
| mo098 | h | Axudante fontaneiro. (man de obra) | 0.088 | 14.62 | 1.29 |
| % | % | Costes directos complementarios | 2 % | 27.83 | 0.56 |
|  |  | Custos directos |  |  | 28.39 |
