# Illamento térmico de tubaxes en instalación interior de calefacción

- Propiedade do arquivo: CYPE INGENIEROS, S.A.
- Formato: FIEBDC-3/2002
- Divisa: EUR
- Custos indirectos: 3.00 %
- Gastos xerais: 13.00 %
- Beneficio industrial: 6.00 %
- IVE: 16.00 %

## N Illamentos e impermeabilizacións

### NA Illamentos

#### NAA Tubaxes e baixantes

**NAA010** m Illamento térmico de tubaxes en instalación interior de calefacción, colocada superficialmente, para a distribución de fluídos quentes (de +40°C a +60°C), formado por coquilla de espuma elastomérica, de 7 mm de diámetro interior e 25 mm de espesor.
Subministración e colocación de illamento térmico de tubaxe en instalación interior de calefacción, colocada superficialmente, para a distribución de fluídos quentes (de +40°C a +60°C), formado por coquilla de espuma elastomérica, de 7 mm de diámetro interior e 25 mm de espesor, a base de caucho sintético flexible, de estrutura celular pechada, con adhesivo para as unións. Ata p/p de preparación da superficie soporte, replanteo e cortes.
Inclúe: Todas. Preparación da superficie das tuberías. Replanteo e corte do illamento. Colocación do illamento.
Criterio de medición de proxecto: Lonxitude medida segundo documentación gráfica de Proxecto.
Criterio de medición de obra: Medirase a lonxitude realmente executada segundo especificacións do Proxecto.

| Código | Ud | Descrición | Rendemento | Prezo | Importe |
|---|---|---|---|---|---|
| mt17coe070ab | m | Coquilla de espuma elastomérica, de 7 mm de diámetro interior e 25 mm de espesor, a base de caucho sintético flexible, de estrutura celular pechada. (material) | 1.050 | 11.87 | 12.46 |
| mt17coe110 | l | Adhesivo para coquilla elastomérica. (material) | 0.007 | 11.68 | 0.08 |
| mo049 | h | Oficial 1ª montador de aislamientos. (man de obra) | 0.069 | 15.28 | 1.05 |
| mo092 | h | Axudante montador de aislamientos. (man de obra) | 0.069 | 14.65 | 1.01 |
| % | % | Costes directos complementarios | 2 % | 14.60 | 0.29 |
|  |  | Custos directos |  |  | 14.89 |
