# Aislamiento por el interior sobre espacio no habitable en cubiertas inclinadas

- Propiedade do arquivo: CYPE INGENIEROS, S.A.
- Formato: FIEBDC-3/2002
- Divisa: EUR
- Custos indirectos: 3.00 %
- Gastos xerais: 13.00 %
- Beneficio industrial: 6.00 %
- IVE: 16.00 %

## N Illamentos e impermeabilizacións

### NA Illamentos

#### NAQ Cubertas

**NAQ030** m² Aislamiento por el interior sobre espacio no habitable en cubiertas inclinadas, formado por feltro illante de lá de rocha volcánica, segundo UNE-EN 13162, revestido por unha das súas caras cun complexo de papel kraft con polietileno que actúa como barreira de vapor, de 80 mm de espesor.
Suministro y colocación de aislamiento por el interior sobre espacio no habitable en cubiertas inclinadas formado por feltro illante de lá de rocha volcánica, segundo UNE-EN 13162, revestido por unha das súas caras cun complexo de papel kraft con polietileno que actúa como barreira de vapor, de 80 mm de espesor, resistencia térmica 1,9 m²K/W, conductividade térmica 0,042 W/(mK) e posterior selado de tódalas unións entre paneis con cinta de selado de xuntas. Ata p/p de cortes e limpeza.
Inclúe: Todas. Limpeza do supradós do forxado. Corte, axuste e fixación do illamento.
Criterio de medición de proxecto: Superficie medida segundo documentación gráfica de Proxecto.
Criterio de medición de obra: Medirase a superficie realmente executada segundo especificacións do Proxecto.

| Código | Ud | Descrición | Rendemento | Prezo | Importe |
|---|---|---|---|---|---|
| mt16lra040a | m² | Feltro illante de lá de rocha volcánica, segundo UNE-EN 13162, revestido por unha das súas caras cun complexo de papel kraft con polietileno que actúa como barreira de vapor, de 80 mm de espesor, resistencia térmica 1,9 m²K/W, conductividade térmica 0,042 W/(mK). (material) | 1.100 | 3.41 | 3.75 |
| mt16aaa030 | m | Cinta autoadhesiva para selado de xuntas. (material) | 1.000 | 0.30 | 0.30 |
| mo049 | h | Oficial 1ª montador de aislamientos. (man de obra) | 0.074 | 15.28 | 1.13 |
| mo092 | h | Axudante montador de aislamientos. (man de obra) | 0.074 | 14.65 | 1.08 |
| % | % | Costes directos complementarios | 2 % | 6.26 | 0.13 |
|  |  | Custos directos |  |  | 6.39 |
