# Drenaxe baixo lousa de cimentación

- Propiedade do arquivo: CYPE INGENIEROS, S.A.
- Formato: FIEBDC-3/2002
- Divisa: EUR
- Custos indirectos: 3.00 %
- Gastos xerais: 13.00 %
- Beneficio industrial: 6.00 %
- IVE: 16.00 %

## N Illamentos e impermeabilizacións

### NI Impermeabilizacións

#### NIC Cimentacións

**NIC040** m² Drenaxe baixo lousa de cimentación, con lámina drenante nodular, de polietileno de alta densidade, con nódulos de 7,3 mm de altura, con xeotextil de polipropileno de 120 g/m² incorporado, resistencia á compresión 180 ± 20% kN/m² segundo UNE-EN ISO 604 e capacidade de drenaxe 5 l/(s·m), colocada sobre o terreo e preparada para recibir directamente o formigón da cimentación.
Formación de drenaxe baixo lousa de cimentación, mediante lámina drenante nodular, de polietileno de alta densidade, con nódulos de 7,3 mm de altura, con xeotextil de polipropileno de 120 g/m² incorporado, resistencia á compresión 180 ± 20% kN/m² segundo UNE-EN ISO 604 e capacidade de drenaxe 5 l/(s·m), colocada sobre o terreo e preparada para recibir directamente o formigón da cimentación. Ata p/p de limpeza e preparación da superficie e solapes.
Inclúe: Limpeza e preparación da superficie na que se aplicará a lámina drenante. Colocación da lámina drenante. Tratamento dos elementos singulares (ángulos, aristas, etc.).
Criterio de medición de proxecto: Superficie medida segundo documentación gráfica de Proxecto.
Criterio de medición de obra: Medirase a superficie realmente executada segundo especificacións do Proxecto, incluíndo as entregas e os solapes.

| Código | Ud | Descrición | Rendemento | Prezo | Importe |
|---|---|---|---|---|---|
| mt14lbd190H | m² | Lámina drenante nodular, de polietileno de alta densidade, con nódulos de 7,3 mm de altura, con xeotextil de polipropileno de 120 g/m² incorporado, resistencia á compresión 180 ± 20% kN/m² segundo UNE-EN ISO 604 e capacidade de drenaxe 5 l/(s·m). (material) | 1.100 | 4.68 | 5.15 |
| mo027 | h | Oficial 1ª aplicador de láminas impermeabilizantes. (man de obra) | 0.049 | 15.28 | 0.75 |
| mo062 | h | Axudante aplicador de láminas impermeabilizantes. (man de obra) | 0.049 | 14.65 | 0.72 |
| % | % | Costes directos complementarios | 2 % | 6.62 | 0.13 |
|  |  | Custos directos |  |  | 6.75 |
