# Impermeabilización baixo revestimento

- Propiedade do arquivo: CYPE INGENIEROS, S.A.
- Formato: FIEBDC-3/2002
- Divisa: EUR
- Custos indirectos: 3.00 %
- Gastos xerais: 13.00 %
- Beneficio industrial: 6.00 %
- IVE: 16.00 %

## N Illamentos e impermeabilizacións

### NI Impermeabilizacións

#### NIH Locais húmidos

**NIH010** m² Impermeabilización baixo revestimento, solado ou alicatado cerámico en paramentos verticais e horizontais, de locais húmidos mediante lámina impermeabilizante flexible tipo EVAC, composta de unha dobre folla de poliolefina termoplástica con acetato de vinil etileno, con ambas as dúas caras revestidas de fibras de poliéster non tecidas, de 0,52 mm de espesor e 335 g/m², fixada ó soporte con adhesivo cementoso mellorado C2 E, preparada para recibir directamente o revestimento (non incluído neste prezo).
Formación de impermeabilización baixo revestimento, solado ou alicatado cerámico en paramentos verticais e horizontais de locais húmidos mediante lámina impermeabilizante flexible tipo EVAC, composta de unha dobre folla de poliolefina termoplástica con acetato de vinil etileno, con ambas as dúas caras revestidas de fibras de poliéster non tecidas, de 0,52 mm de espesor e 335 g/m², fixada ó soporte con adhesivo cementoso mellorado C2 E, preparada para recibir directamente o revestimento (non incluído neste prezo). Ata p/p de complementos de reforzo en tratamento de puntos singulares mediante o uso de pezas especiais para a resolución de ángulos internos e externos, encontros con tubaxes pasantes ou paramentos, resolución de unións e selado de xuntas elásticas (puntos de penetración de tubaxes no revestimento, ancoraxes de sanitarios, encontros entre o paramento e o prato de ducha ou bañeira, etc.) con silicona acética antimoho, corte y preparación de las láminas.
Inclúe: Corte e preparación das láminas. Estendido do adhesivo cementoso. Colocación das láminas. Execución de reforzos en puntos singulares. Resolución de unións. Sellado de juntas elásticas.
Criterio de medición de proxecto: Superficie medida segundo documentación gráfica de Proxecto.
Criterio de medición de obra: Medirase a superficie realmente executada segundo especificacións do Proxecto.

| Código | Ud | Descrición | Rendemento | Prezo | Importe |
|---|---|---|---|---|---|
| mt09mcr250a | kg | Adhesivo cementoso mellorado, C2 E, con tempo aberto ampliado, segundo UNE-EN 12004, para a fixación de xeomembranas, composto por cementos especiais, áridos seleccionados e resinas sintéticas. (material) | 2.000 | 0.70 | 1.40 |
| mt15rev010e | m² | Lámina impermeabilizante flexible tipo EVAC, composta de unha dobre folla de poliolefina termoplástica con acetato de vinil etileno, con ambas as dúas caras revestidas de fibras de poliéster non tecidas, de 0,52 mm de espesor e 335 g/m², segundo UNE-EN 13956. (material) | 1.050 | 11.04 | 11.59 |
| mt15rev170a | kg | Adhesivo, cor marrón, para o selado de xuntas. (material) | 0.100 | 20.08 | 2.01 |
| mt15rev058c | m | Banda de reforzo para lámina impermeabilizante flexible tipo EVAC, de 12,7 cm de ancho, composta de unha dobre folla de poliolefina termoplástica con acetato de vinil etileno, con ambas as dúas caras revestidas de fibras de poliéster non tecidas, de 0,52 mm de espesor e 335 g/m². (material) | 0.500 | 3.09 | 1.55 |
| mt15rev055a | Ude | Complemento para reforzo de puntos singulares en tratamentos impermeabilizantes mediante pezas para a resolución de ángulos internos. (material) | 0.200 | 6.70 | 1.34 |
| mt15rev056a | Ude | Complemento para reforzo de puntos singulares en tratamentos impermeabilizantes mediante pezas para a resolución de ángulos externos. (material) | 0.100 | 7.22 | 0.72 |
| mt15rev058c | m | Banda de reforzo para lámina impermeabilizante flexible tipo EVAC, de 12,7 cm de ancho, composta de unha dobre folla de poliolefina termoplástica con acetato de vinil etileno, con ambas as dúas caras revestidas de fibras de poliéster non tecidas, de 0,52 mm de espesor e 335 g/m². | 2.000 | 3.09 | 6.18 |
| mt15rev057a | Ude | Complemento para reforzo de puntos singulares en tratamentos impermeabilizantes mediante pezas para a resolución de encontros de tubaxes pasantes. (material) | 0.100 | 3.61 | 0.36 |
| mt15sja025a | Ude | Cartucho de silicona acética monocompoñente, antimoho, cor branca, de 310 ml. (material) | 0.100 | 6.63 | 0.66 |
| mo027 | h | Oficial 1ª aplicador de láminas impermeabilizantes. (man de obra) | 0.148 | 15.28 | 2.26 |
| mo062 | h | Axudante aplicador de láminas impermeabilizantes. (man de obra) | 0.148 | 14.65 | 2.17 |
| % | % | Costes directos complementarios | 2 % | 30.24 | 0.60 |
|  |  | Custos directos |  |  | 30.84 |
