# Impermeabilización en paramentos verticais e horizontais de ducha de obra

- Propiedade do arquivo: CYPE INGENIEROS, S.A.
- Formato: FIEBDC-3/2002
- Divisa: EUR
- Custos indirectos: 3.00 %
- Gastos xerais: 13.00 %
- Beneficio industrial: 6.00 %
- IVE: 16.00 %

## N Illamentos e impermeabilizacións

### NI Impermeabilizacións

#### NIH Locais húmidos

**NIH100** Ude Impermeabilización en paramentos verticais e horizontais de ducha de obra, sistema Dry50 "REVESTECH", compuesta por kit Dry50 Sumisquare 144 "REVESTECH", formado por sumidoiro sifónico de PVC de 50 mm de altura e saída horizontal de 40 mm de diámetro, rexilla para empotrar de aceiro inoxidable de 105x105 mm e lámina impermeabilizante flexible tipo EVAC de 1200x1200 mm, y lámina impermeabilizante flexible tipo EVAC, Dry50 "REVESTECH", composta de unha dobre folla de poliolefina termoplástica con acetato de vinil etileno, con ambas as dúas caras revestidas de fibras de poliéster non tecidas, de 0,52 mm de espesor e 335 g/m², fixada ao soporte con adhesivo cementoso mellorado C2 E, preparada para recibir directamente o revestimento (non incluído neste prezo), e complementos.
Formación de impermeabilización de paramentos verticais e horizontais de ducha de obra, sistema Dry50 "REVESTECH", compuesta por kit Dry50 Sumisquare 144 "REVESTECH", formado por sumidoiro sifónico de PVC de 50 mm de altura e saída horizontal de 40 mm de diámetro, rexilla para empotrar de aceiro inoxidable de 105x105 mm e lámina impermeabilizante flexible tipo EVAC de 1200x1200 mm composta de unha dobre folla de poliolefina termoplástica con acetato de vinil etileno, con ambas as dúas caras revestidas de fibras de poliéster non tecidas, de 0,52 mm de espesor e 335 g/m², segundo UNE-EN 13956, unión termoselada entre a lámina e o sumidoiro, y lámina impermeabilizante flexible tipo EVAC, Dry50 "REVESTECH", composta de unha dobre folla de poliolefina termoplástica con acetato de vinil etileno, con ambas as dúas caras revestidas de fibras de poliéster non tecidas, de 0,52 mm de espesor e 335 g/m², fixada ó soporte con adhesivo cementoso mellorado C2 E, preparada para recibir directamente o revestimento (non incluído neste prezo). Ata complementos de reforzo en tratamento de puntos singulares mediante o uso de pezas especiais "REVESTECH" para a resolución de ángulos internos (Dry50 Cornerin), resolución de unións e selado de xuntas elásticas (puntos de penetración de tubaxes no revestimento, encontros entre o paramento e a ducha de obra, etc.), corte y preparación de las láminas.
Inclúe: Corte e preparación das láminas. Estendido do adhesivo cementoso. Colocación das láminas. Execución de reforzos en puntos singulares. Resolución de unións. Sellado de juntas elásticas. Colocación da rexilla.
Criterio de medición de proxecto: Número de unidades previstas, segundo documentación gráfica de Proxecto.
Criterio de medición de obra: Medirase o número de unidades realmente executadas segundo especificacións do Proxecto.

| Código | Ud | Descrición | Rendemento | Prezo | Importe |
|---|---|---|---|---|---|
| mt09mcr250a | kg | Adhesivo cementoso mellorado, C2 E, con tempo aberto ampliado, segundo UNE-EN 12004, para a fixación de xeomembranas, composto por cementos especiais, áridos seleccionados e resinas sintéticas. (material) | 12.980 | 0.70 | 9.09 |
| mt15rev110aeaa | Ude | Kit Dry50 Sumisquare 144 "REVESTECH", formado por sumidoiro sifónico de PVC de 50 mm de altura e saída horizontal de 40 mm de diámetro, rexilla para empotrar de aceiro inoxidable de 105x105 mm e lámina impermeabilizante flexible tipo EVAC de 1200x1200 mm composta de unha dobre folla de poliolefina termoplástica con acetato de vinil etileno, con ambas as dúas caras revestidas de fibras de poliéster non tecidas, de 0,52 mm de espesor e 335 g/m², segundo UNE-EN 13956, unión termoselada entre a lámina e o sumidoiro, para impermeabilización e desaugadoiro de ducha de obra. (material) | 1.000 | 81.84 | 81.84 |
| mt15rev010g | m² | Lámina impermeabilizante flexible tipo EVAC, Dry50 "REVESTECH", composta de unha dobre folla de poliolefina termoplástica con acetato de vinil etileno, con ambas as dúas caras revestidas de fibras de poliéster non tecidas, de 0,52 mm de espesor e 335 g/m², segundo UNE-EN 13956. (material) | 5.000 | 11.38 | 56.90 |
| mt15rev055c | Ude | Complemento para reforzo de puntos singulares en tratamentos impermeabilizantes mediante pezas para a resolución de ángulos internos, Dry50 Cornerin "REVESTECH". (material) | 1.000 | 6.91 | 6.91 |
| mo027 | h | Oficial 1ª aplicador de láminas impermeabilizantes. (man de obra) | 1.229 | 15.28 | 18.78 |
| mo062 | h | Axudante aplicador de láminas impermeabilizantes. (man de obra) | 1.229 | 14.65 | 18.00 |
| % | % | Costes directos complementarios | 2 % | 191.52 | 3.83 |
|  |  | Custos directos |  |  | 195.35 |
