# Impermeabilización de xunta de formigonado

- Propiedade do arquivo: CYPE INGENIEROS, S.A.
- Formato: FIEBDC-3/2002
- Divisa: EUR
- Custos indirectos: 3.00 %
- Gastos xerais: 13.00 %
- Beneficio industrial: 6.00 %
- IVE: 16.00 %

## N Illamentos e impermeabilizacións

### NI Impermeabilizacións

#### NIJ Xuntas

**NIJ111** m Impermeabilización de xunta de formigonado, vertical ou horizontal, en contacto con auga, mediante colocación de perfil hidroexpansivo de bentonita, de expansión controlada, de 20x10 mm, fixado ó soporte mediante imprimación adhesiva.
Formación de impermeabilización de xunta de formigonado, vertical ou horizontal, exposta a presión hidrostática, temporal ou permanente, mediante colocación de perfil hidroexpansivo de bentonita, de expansión controlada en contacto con auga, de 20x10 mm, fixado ó soporte mediante imprimación adhesiva. Incluso p/p de preparación da superficie soporte, e solapes dos extremos do perfil.
Inclúe: Limpeza do soporte. Aplicación do adhesivo. Colocación do perfil.
Criterio de medición de proxecto: Lonxitude medida segundo documentación gráfica de Proxecto.
Criterio de medición de obra: Medirase a lonxitude realmente executada segundo especificacións do Proxecto.

| Código | Ud | Descrición | Rendemento | Prezo | Importe |
|---|---|---|---|---|---|
| mt15sja160a | m | Perfil hidroexpansivo de bentonita, de expansión controlada en contacto con auga, de 20x10 mm. (material) | 1.000 | 3.35 | 3.35 |
| mt15sja165 | l | Imprimación adhesiva para perfís hidroexpansivos de bentonita. (material) | 0.015 | 7.30 | 0.11 |
| mo030 | h | Oficial 1ª aplicador de productos impermeabilizantes. (man de obra) | 0.098 | 15.28 | 1.50 |
| % | % | Costes directos complementarios | 2 % | 4.96 | 0.10 |
|  |  | Custos directos |  |  | 5.06 |
