# Lámina drenante de estrutura nodular de polietileno, con nódulos de 4 mm de altura, para drenaje, aireación y desolidarización bajo suelo cerámico o de piedra natural (non incluido neste prezo)

- Propiedade do arquivo: CYPE INGENIEROS, S.A.
- Formato: FIEBDC-3/2002
- Divisa: EUR
- Custos indirectos: 3.00 %
- Gastos xerais: 13.00 %
- Beneficio industrial: 6.00 %
- IVE: 16.00 %

## N Illamentos e impermeabilizacións

### NI Impermeabilizacións

#### NIN Solos

**NIN010** m² Lámina drenante de estrutura nodular de polietileno, con nódulos de 4 mm de altura, para drenaje, aireación y desolidarización bajo suelo cerámico o de piedra natural (non incluido neste prezo).
Suministro y colocación de lámina drenante de estrutura nodular de polietileno, con nódulos de 4 mm de altura, revestida de xeotextil non tecido de polipropileno nunha da súas caras, para drenaje, aireación y desolidarización bajo suelo cerámico o de piedra natural (non incluido neste prezo), fijada al soporte con adhesivo cementoso normal, C1, gris, extendido con llana dentada. Incluso p/p de preparación de la superficie soporte, cortes y selado de xuntas con cinta autoadhesiva.
Inclúe: Corte y preparación de la lámina. Estendido do adhesivo cementoso sobre a superficie soporte. Colocación da lámina. Selado de xuntas.
Criterio de medición de proxecto: Superficie medida segundo documentación gráfica de Proxecto.
Criterio de medición de obra: Medirase a superficie realmente executada segundo especificacións do Proxecto.

| Código | Ud | Descrición | Rendemento | Prezo | Importe |
|---|---|---|---|---|---|
| mt09mcr021g | kg | Adhesivo cementoso normal, C1, segundo UNE-EN 12004, cor gris. (material) | 2.000 | 0.35 | 0.70 |
| mt15res310a | m² | Lámina drenante de estrutura nodular de polietileno, con nódulos de 4 mm de altura, revestida de xeotextil non tecido de polipropileno nunha da súas caras, fornecida en rolos de 25 m de lonxitude. (material) | 1.050 | 15.80 | 16.59 |
| mt15res315a | m | Cinta autoadhesiva, de 90 mm de anchura, fornecida en rolos de 30 m de lonxitude. (material) | 0.600 | 4.90 | 2.94 |
| mo027 | h | Oficial 1ª aplicador de láminas impermeabilizantes. (man de obra) | 0.079 | 15.28 | 1.21 |
| mo062 | h | Axudante aplicador de láminas impermeabilizantes. (man de obra) | 0.079 | 14.65 | 1.16 |
| % | % | Costes directos complementarios | 2 % | 22.60 | 0.45 |
|  |  | Custos directos |  |  | 23.05 |
