# Barandilla metálica de tubo oco de aceiro laminado en frío de 90 cm de altura

- Propiedade do arquivo: CYPE INGENIEROS, S.A.
- Formato: FIEBDC-3/2002
- Divisa: EUR
- Custos indirectos: 3.00 %
- Gastos xerais: 13.00 %
- Beneficio industrial: 6.00 %
- IVE: 16.00 %

## P Particións

### PD Defensas interiores

#### PDB Barandillas e pasamáns

**PDB010** m Barandilla metálica de tubo oco de aceiro laminado en frío de 90 cm de altura, con bastidor sinxelo e montantes e barrotes verticais, para escaleira de ida e volta, de dous tramos rectos con meseta intermedia, fijada mediante atornillado en obra de fábrica.
Subministración e colocación de barandilla metálica de tubo oco de aceiro laminado en frío de 90 cm de altura, con bastidor sinxelo, formado por barandal superior de 100x40x2 mm, que fai de pasamáns, e barandal inferior de 80x40x2 mm; montantes verticais de 80x40x2 mm dispostos cada 120 cm e barrotes verticais de 20x20x1 mm, colocados cada 12 cm e soldados entre sí, para escaleira de ida e volta, de dous tramos rectos con meseta intermedia. Incluso p/p de patas de agarre, fixación mediante atornillado en obra de fábrica con tacos e parafusos de aceiro. Elaborada en taller e montada en obra.
Inclúe: Todas. Replanteo dos puntos de fixación. Aplomado e nivelación. Fixación mediante aparafusado en obra de fábrica. Resolución das unións entre tramos.
Criterio de medición de proxecto: Lonxitue medida a eixos en verdadeira magnitude, segundo documentación gráfica de Proxecto.
Criterio de medición de obra: Medirase, en verdadeira magnitude, a eixos, a lonxitude realmente executada segundo especificacións do Proxecto.

| Código | Ud | Descrición | Rendemento | Prezo | Importe |
|---|---|---|---|---|---|
| mt26aaa031 | Ude | Repercusión, por m de barandilla, de elementos de fixación sobre obra de fábrica: tacos e parafusos de aceiro. (material) | 1.000 | 2.04 | 2.04 |
| mt26dbe010c | m | Barandilla metálica de tubo oco de aceiro laminado en frío de 90 cm de altura, con bastidor sinxelo formado por barandal superior de 100x40x2 mm, que fai de pasamáns, e barandal inferior de 80x40x2 mm; montantes verticais de 80x40x2 mm dispostos cada 120 cm e barrotes verticais de 20x20x1 mm, colocados cada 12 cm e soldados entre sí, para unha escaleira de ida e volta, de dous tramos rectos con meseta intermedia. (material) | 1.000 | 62.44 | 62.44 |
| mq08sol020 | h | Equipo e elementos auxiliares para soldaxe eléctrica. (maquinaria) | 0.101 | 3.09 | 0.31 |
| op00tal010 |  | Taladro. | 1.000 | 0.00 | 0.00 |
| op00ato010 |  | Atornillador. | 1.000 | 0.00 | 0.00 |
| op00amo010 |  | Amoladora o radial. | 1.000 | 0.00 | 0.00 |
| mo016 | h | Oficial 1ª cerraxeiro. (man de obra) | 1.088 | 15.52 | 16.89 |
| mo054 | h | Axudante cerraxeiro. (man de obra) | 1.088 | 14.70 | 15.99 |
| % | % | Costes directos complementarios | 2 % | 97.67 | 1.95 |
|  |  | Custos directos |  |  | 99.62 |
