# Forrado de viga metálica descolgada do forxado

- Propiedade do arquivo: CYPE INGENIEROS, S.A.
- Formato: FIEBDC-3/2002
- Divisa: EUR
- Custos indirectos: 3.00 %
- Gastos xerais: 13.00 %
- Beneficio industrial: 6.00 %
- IVE: 16.00 %

## P Particións

### PR Remates

#### PRF Forrados

**PRF020** m² Forrado de viga metálica descolgada do forxado, por as dúas caras da alma, con ladrillo cerámico oco (rasilla), para revestir, 24x11,5x4 cm, recibido con morteiro de cemento M-5, acabado con enfoscado a boa vista con morteiro de cemento M-15, armado e reforzado con malla antiálcalis.
Formación de forrado de viga metálica descolgada do forxado, por as dúas caras da alma, realizado mediante fábrica de ladrillo cerámico oco (rasilla), para revestir, 24x11,5x4 cm, recibida con morteiro de cemento M-5, acabado con enfoscado a boa vista con morteiro de cemento M-15, armado e reforzado con malla antiálcalis. Ata p/p de nivelación e achumbado, mermas, roturas e limpeza.
Inclúe: Todas. Colocación dos ladrillos, previamente humedecidos, por fiadas enteiras. Repaso de xuntas e limpeza. Colocación da malla. Aplicación do morteiro. Acabado superficial. Curado do morteiro.
Criterio de medición de proxecto: Superficie construida, medida segundo documentación gráfica de Proxecto.
Criterio de medición de obra: Medirase a superficie realmente executada segundo especificacións do Proxecto.

| Código | Ud | Descrición | Rendemento | Prezo | Importe |
|---|---|---|---|---|---|
| mt04lac010a | Ude | Ladrillo cerámico oco (rasilla), para revestir, 24x11,5x4 cm, segundo UNE-EN 771-1. (material) | 34.000 | 0.09 | 3.06 |
| mt09mor010c | m³ | Morteiro de cemento CEM II/B-P 32,5 N tipo M-5, confecionado na obra con 250 kg/m³ de cemento e unha proporción en volume 1/6. (material) | 0.005 | 115.30 | 0.58 |
| mt09mor010f | m³ | Morteiro de cemento CEM II/B-P 32,5 N tipo M-15, confecionado na obra con 450 kg/m³ de cemento e unha proporción en volume 1/3. (material) | 0.015 | 149.30 | 2.24 |
| mt09var030a | m² | Malla de fibra de vidro tecida, con impregnación de PVC, de 10x10 mm de luz, antiálcalis, de 115 a 125 g/m² e 500 µ de espesor, para armar revocos tradicionais, enfoscados e morteiros. (material) | 1.050 | 1.55 | 1.63 |
| mo018 | h | Oficial 1ª construcción. (man de obra) | 0.986 | 15.28 | 15.07 |
| mo104 | h | Peón ordinario construcción. (man de obra) | 0.789 | 13.97 | 11.02 |
| % | % | Costes directos complementarios | 2 % | 33.60 | 0.67 |
|  |  | Custos directos |  |  | 34.27 |
