# Chanceado de escaleira, mediante ladrillo cerámico oco

- Propiedade do arquivo: CYPE INGENIEROS, S.A.
- Formato: FIEBDC-3/2002
- Divisa: EUR
- Custos indirectos: 3.00 %
- Gastos xerais: 13.00 %
- Beneficio industrial: 6.00 %
- IVE: 16.00 %

## P Particións

### PY Axudas

#### PYP Formación de peldañeado

**PYP010** m Chanceado de escaleira, mediante ladrillo cerámico oco.
Formación de chanceado de escaleira con ladrillo cerámico oco recibido con morteiro de cemento M-5, sobre a lousa ou bóveda de escaleira, como base para a posterior colocación do acabado de chanzos.
Inclúe: Todas. Replanteo e trazado do peldañeado en muros. Tendido de cordel entre o primeiro peldaño e o último. Limpeza e humectación da lousa. Formación do peldañeado.
Criterio de medición de proxecto: Lonxitude da aresta formada por a pegada e a tabica, medida segundo documentación gráfica de Proxecto.
Criterio de medición de obra: Medirase, na arista de intersección entre pegada e tabica, a lonxitude realmente executada segundo especificacións do Proxecto.

| Código | Ud | Descrición | Rendemento | Prezo | Importe |
|---|---|---|---|---|---|
| mt04lac010b | Ude | Ladrillo cerámico oco (borgoña), para revestir, 24x11,5x6 cm, segundo UNE-EN 771-1. (material) | 18.000 | 0.09 | 1.62 |
| mt09mor010c | m³ | Morteiro de cemento CEM II/B-P 32,5 N tipo M-5, confecionado na obra con 250 kg/m³ de cemento e unha proporción en volume 1/6. (material) | 0.010 | 115.30 | 1.15 |
| mo018 | h | Oficial 1ª construcción. (man de obra) | 0.394 | 15.28 | 6.02 |
| mo072 | h | Axudante construcción. (man de obra) | 0.394 | 14.65 | 5.77 |
| % | % | Costes directos complementarios | 2 % | 14.56 | 0.29 |
|  |  | Custos directos |  |  | 14.85 |
