# Cuberta plana transitable

- Propiedade do arquivo: CYPE INGENIEROS, S.A.
- Formato: FIEBDC-3/2002
- Divisa: EUR
- Custos indirectos: 3.00 %
- Gastos xerais: 13.00 %
- Beneficio industrial: 6.00 %
- IVE: 16.00 %

## Q Cubertas

### QA Planas

#### QAB Transitables non ventiladas

**QAB020** m² Cuberta plana transitable, non ventilada, con solado flotante sobre soportes, tipo convencional, pendente do 1% ó 5%, para tráfico peonil privado, composta de: formación de pendentes: arxila expandida de 350 kg/m³ de densidade, vertida en seco e consolidada na súa superficie con calea de cemento, con espesor medio de 10 cm; illamento térmico: panel ríxido de lá de rocha soldable, de 50 mm de espesor; impermeabilización monocapa adherida: lámina de betún modificado con elastómero SBS, LBM(SBS)-40/FP (140), totalmente adherida con soplete; capa separadora baixo protección: xeotextil de fibras de poliéster (200 g/m²); capa de protección: baldosas de cemento de 40x40 cm apoiadas sobre soportes.
Formación de cuberta plana transitable, non ventilada, con solado flotante sobre soportes, tipo convencional, pendente do 1% ó 5%, para tráfico peonil privado, composta dos seguintes elementos: FORMACIÓN DE PENDENTES: mediante encintado de limatesas, limahoyas e xuntas con maestras de ladrillo cerámico oco dobre e capa de 10 cm de espesor medio a base de arxila expandida de 350 kg/m³ de densidade, vertida en seco e consolidada na súa superficie con calea de cemento, proporcionando unha resistencia á compresión de 1 MPa e cunha condutividade térmica de 0,087 W/(mK); acabado con capa de regularización de morteiro de cemento M-5 de 4 cm de espesor, fratasada e limpa; ILLAMENTO TÉRMICO: panel ríxido de lá de rocha soldable, de alta densidade, segundo UNE-EN 13162, revestido con oxiasfalto e film de polipropileno termofusible, de 50 mm de espesor, resistencia térmica >= 1,25 m²K/W, conductividade térmica 0,039 W/(mK); IMPERMEABILIZACIÓN: tipo monocapa, adherida, formada por unha lámina de betún modificado con elastómero SBS, LBM(SBS)-40/FP (140), con armadura de feltro de poliéster non tecido de 150 g/m², de superficie non protexida, totalmente adherida con soplete; CAPA SEPARADORA BAIXO PROTECCIÓN: xeotextil no tecido composto por fibras de poliéster unidas por aguxeteado, cunha masa superficial de 200 g/m²; CAPA DE PROTECCIÓN: pavimento flotante de baldosas de cemento con acabado en garavanciño de 40x40 cm, apoiadas sobre soportes regulables en altura de 70 a 120 mm.
Inclúe: Todas. Replanteo dos puntos singulares. Replanteo das pendentes e trazado de limatesas, limagoias e xuntas. Formación de pendentes mediante encintado de limatesas, limahoyas e xuntas con maestras de ladrillo. Recheo de xuntas con poliestireno expandido. Vertedura en seco da arxila expandida ata acadar o nivel de coroación das mestras, e consolidación con calea de cemento. Vertido, extendido y regleado del mortero de regularización. Revisión da superficie base na que se realiza a fixación do illamento dacordo coas esixencias da técnica a empregar. Corte, axuste e colocación do illamento. Limpeza e preparación da superficie na que se ha de aplicar a lámina asfáltica. Colocación da impermeabilización. Colocación da capa separadora baixjo protección. Replanteo del despiece del pavimento. Colocación de los soportes y regulación de su altura. Colocación das baldosas con xunta aberta.
Criterio de medición de proxecto: Superficie medida en proxección horizontal, segundo documentación gráfica de Proxecto, dende as caras interiores dos antepeitos ou petos perimetrais que a limitan.
Criterio de medición de obra: Medirase, en proxección horizontal, a superficie realmente executada segundo especificacións do Proxecto, dende as caras interiores dos antepeitos ou petos perimetrais que a limitan.

| Código | Ud | Descrición | Rendemento | Prezo | Importe |
|---|---|---|---|---|---|
| mt04lac010c | Ude | Ladrillo cerámico oco (cubo), para revestir, 24x11,5x8 cm, segundo UNE-EN 771-1. (material) | 4.000 | 0.10 | 0.40 |
| mt01arl030 | m³ | Arxila expandida, de 350 kg/m³ de densidade e granulometría comprendida entre 8 e 16 mm, subministrada en sacos. (material) | 0.100 | 59.50 | 5.95 |
| mt09lec020b | m³ | Leitada de cemento 1/3 CEM II/B-P 32,5 N. (material) | 0.010 | 105.10 | 1.05 |
| mt16pea020b | m² | Panel ríxido de poliestireno expandido, segundo UNE-EN 13163, mecanizado lateral recto, de 20 mm de espesor, resistencia térmica 0,55 m²K/W, conductividade térmica 0,036 W/(mK), para xunta de dilatación. (material) | 0.010 | 1.34 | 0.01 |
| mt09mor010c | m³ | Morteiro de cemento CEM II/B-P 32,5 N tipo M-5, confecionado na obra con 250 kg/m³ de cemento e unha proporción en volume 1/6. (material) | 0.040 | 115.30 | 4.61 |
| mt16lra050r | m² | Panel ríxido de lá de rocha soldable, de alta densidade, segundo UNE-EN 13162, revestido con oxiasfalto e film de polipropileno termofusible, de 50 mm de espesor, resistencia térmica >= 1,25 m²K/W, conductividade térmica 0,039 W/(mK). (material) | 1.050 | 12.85 | 13.49 |
| mt14lba010d | m² | Lámina de betún modificado con elastómero SBS, UNE-EN 13707, LBM(SBS)-40/FP (140), con armadura de feltro de poliéster non tecido de 150 g/m², de superficie non protexida. (material) | 1.100 | 9.15 | 10.07 |
| mt14gsa020c | m² | Xeotextil no tecido composto por fibras de poliéster unidas por aguxeteado, cunha masa superficial de 200 g/m² e unha apertura de cono ó ensaio de perforación dinámica segundo UNE-EN ISO 13433 inferior a 25 mm. Segundo UNE-EN 13252. (material) | 1.050 | 1.04 | 1.09 |
| mt15acc010 | Ude | Soporte regulable para baldosas, 70/120 mm, en pavimentos flotantes de cubertas. (material) | 7.500 | 1.50 | 11.25 |
| mt18bho010b | m² | Baldosa de cemento, acabado en garavanciño lavado, 40x40 cm. (material) | 1.050 | 8.13 | 8.54 |
| op00sop010 |  | Soplete para soldadura de láminas asfálticas. | 1.000 | 0.00 | 0.00 |
| mo018 | h | Oficial 1ª construcción. (man de obra) | 0.502 | 15.28 | 7.67 |
| mo104 | h | Peón ordinario construcción. (man de obra) | 0.413 | 13.97 | 5.77 |
| mo027 | h | Oficial 1ª aplicador de láminas impermeabilizantes. (man de obra) | 0.118 | 15.28 | 1.80 |
| mo062 | h | Axudante aplicador de láminas impermeabilizantes. (man de obra) | 0.118 | 14.65 | 1.73 |
| mo049 | h | Oficial 1ª montador de aislamientos. (man de obra) | 0.049 | 15.28 | 0.75 |
| mo092 | h | Axudante montador de aislamientos. (man de obra) | 0.049 | 14.65 | 0.72 |
| % | % | Costes directos complementarios | 2 % | 74.90 | 1.50 |
|  |  | Custos directos |  |  | 76.40 |
