# Cuberta plana transitable

- Propiedade do arquivo: CYPE INGENIEROS, S.A.
- Formato: FIEBDC-3/2002
- Divisa: EUR
- Custos indirectos: 3.00 %
- Gastos xerais: 13.00 %
- Beneficio industrial: 6.00 %
- IVE: 16.00 %

## Q Cubertas

### QA Planas

#### QAC Transitables ventiladas

**QAC010** m² Cuberta plana transitable, ventilada, con solado fixo, tipo convencional, pendente do 1% ó 5%, para tráfico peonil privado, composta de: formación de pendentes: taboeiro cerámico oco machifemiado de 80x25x3,5 cm apoiado sobre tabiques alixeirados de ladrillo cerámico oco de 24x11,5x8 cm, dispostos cada 80 cm e con 30 cm de altura media; illamento térmico: feltro illante de lá de rocha volcánica, segundo UNE-EN 13162, revestido por unha das súas caras cun complexo de papel kraft con polietileno que actúa como barreira de vapor, de 80 mm de espesor; impermeabilización monocapa adherida: lámina de betún modificado con elastómero SBS, LBM(SBS)-40/FP (140) colocada con imprimación asfáltica, tipo EA; capa separadora baixo protección: xeotextil de fibras de poliéster (200 g/m²); capa de protección: baldosas de gres rústico 4/3/-/E, 20x20 cm colocadas en capa fina con adhesivo cementoso normal, C1, gris, sobre capa de regularización de morteiro M-5, rexuntadas con morteiro de xuntas cementoso con resistencia elevada á abrasión e absorción de auga reducida, CG2, para xunta aberta (entre 3 e 15 mm), coa mesma tonalidade das pezas.
Formación de cuberta plana transitable, ventilada, con solado fixo, tipo convencional, pendente do 1% ó 5%, para tráfico peonil privado, composta dos seguintes elementos: FORMACIÓN DE PENDIENTES: soleira de taboeiro cerámico oco machifemiado de 80x25x3,5 cm cunha capa de regularización de morteiro de cemento M-5 de 3 cm de espesor e acabado fratasado, apoiada sobre tabiques alixeirados de ladrillo cerámico oco de 24x11,5x8 cm, recibido con morteiro de cemento M-5, dispostos cada 80 cm e con 30 cm de altura media, rematados superiormente con mestras de morteiro de cemento M-5; ILLAMENTO TÉRMICO: feltro illante de lá de rocha volcánica, segundo UNE-EN 13162, revestido por unha das súas caras cun complexo de papel kraft con polietileno que actúa como barreira de vapor, de 80 mm de espesor, resistencia térmica 1,9 m²K/W, conductividade térmica 0,042 W/(mK); IMPERMEABILIZACIÓN: tipo monocapa, adherida, formada por unha lámina de betún modificado con elastómero SBS, LBM(SBS)-40/FP (140), con armadura de feltro de poliéster non tecido de 150 g/m², de superficie non protexida colocada con imprimación asfáltica, tipo EA; CAPA SEPARADORA BAIXO PROTECCIÓN: xeotextil no tecido composto por fibras de poliéster unidas por aguxeteado, cunha masa superficial de 200 g/m²; CAPA DE PROTECCIÓN: Pavimento de baldosas de gres rústico 4/0/-/E (pavimentos para tránsito peonil medio, tipo 4; solos exteriores e solos con requisitos específicos, tipo 3; exterior, tipo -/E), 20x20 cm colocadas en capa fina con adhesivo cementoso normal, C1 sen ningunha característica adicional, cor gris, sobre unha capa de regularización de morteiro M-5 de 4 cm de espesor, rexuntadas con morteiro de xuntas cementoso con resistencia elevada á abrasión e absorción de auga reducida, CG2, para xunta aberta (entre 3 e 15 mm), coa mesma tonalidade das pezas. Ata p/p de crucetas de PVC, faxeado de xuntas e puntos singulares, formación e selado de xuntas de pavimento e perimetrais, e limpeza final.
Inclúe: Todas. Replanteo dos puntos singulares. Replanteo das pendentes e trazado de limatesas, limagoias e xuntas. Formación de pendentes mediante encintado de limatesas, limahoyas e xuntas con maestras de ladrillo. Recheo de xuntas con poliestireno expandido. Execución dos tabiques alixeirados. Revisión da superficie base na que se realiza a fixación do illamento dacordo coas esixencias da técnica a empregar. Corte, axuste e colocación do illamento. Execución do taboleiro cerámico machifemiado sobre os tabiques alixeirados. Verquido, extendido e regleado da capa de morteiro de regularización. Limpeza e preparación da superficie na que se ha de aplicar a lámina asfáltica. Aplicación de la emulsión asfáltica. Colocación da impermeabilización. Colocación da capa separadora baixjo protección. Vertido, extendido y regleado del material de agarre o nivelación. Replanteo das xuntas do pavimento. Replanteo do pavimento e faxeado de xuntas e puntos singulares. Colocación das baldosas con xunta aberta. Selado de xuntas de pavimento e perimetrais. Rexuntado do pavimento.
Criterio de medición de proxecto: Superficie medida en proxección horizontal, segundo documentación gráfica de Proxecto, dende as caras interiores dos antepeitos ou petos perimetrais que a limitan.
Criterio de medición de obra: Medirase, en proxección horizontal, a superficie realmente executada segundo especificacións do Proxecto, dende as caras interiores dos antepeitos ou petos perimetrais que a limitan.

| Código | Ud | Descrición | Rendemento | Prezo | Importe |
|---|---|---|---|---|---|
| mt04lac010c | Ude | Ladrillo cerámico oco (cubo), para revestir, 24x11,5x8 cm, segundo UNE-EN 771-1. (material) | 12.000 | 0.10 | 1.20 |
| mt09mor010c | m³ | Morteiro de cemento CEM II/B-P 32,5 N tipo M-5, confecionado na obra con 250 kg/m³ de cemento e unha proporción en volume 1/6. (material) | 0.015 | 115.30 | 1.73 |
| mt16pea020b | m² | Panel ríxido de poliestireno expandido, segundo UNE-EN 13163, mecanizado lateral recto, de 20 mm de espesor, resistencia térmica 0,55 m²K/W, conductividade térmica 0,036 W/(mK), para xunta de dilatación. (material) | 0.010 | 1.34 | 0.01 |
| mt16lra040a | m² | Feltro illante de lá de rocha volcánica, segundo UNE-EN 13162, revestido por unha das súas caras cun complexo de papel kraft con polietileno que actúa como barreira de vapor, de 80 mm de espesor, resistencia térmica 1,9 m²K/W, conductividade térmica 0,042 W/(mK). (material) | 1.200 | 3.41 | 4.09 |
| mt04lvg020b | Ude | Taboleiro cerámico oco machihembrado, para revestir, 80x25x3,5 cm, segundo UNE 67041. (material) | 5.000 | 0.48 | 2.40 |
| mt09mor010c | m³ | Morteiro de cemento CEM II/B-P 32,5 N tipo M-5, confecionado na obra con 250 kg/m³ de cemento e unha proporción en volume 1/6. | 0.030 | 115.30 | 3.46 |
| mt14lba010d | m² | Lámina de betún modificado con elastómero SBS, UNE-EN 13707, LBM(SBS)-40/FP (140), con armadura de feltro de poliéster non tecido de 150 g/m², de superficie non protexida. (material) | 1.100 | 9.15 | 10.07 |
| mt14iea020a | kg | Imprimación asfáltica, tipo EA, UNE 104231. (material) | 0.300 | 1.28 | 0.38 |
| mt14gsa020c | m² | Xeotextil no tecido composto por fibras de poliéster unidas por aguxeteado, cunha masa superficial de 200 g/m² e unha apertura de cono ó ensaio de perforación dinámica segundo UNE-EN ISO 13433 inferior a 25 mm. Segundo UNE-EN 13252. (material) | 1.050 | 1.04 | 1.09 |
| mt09mor010c | m³ | Morteiro de cemento CEM II/B-P 32,5 N tipo M-5, confecionado na obra con 250 kg/m³ de cemento e unha proporción en volume 1/6. | 0.040 | 115.30 | 4.61 |
| mt09mcr021g | kg | Adhesivo cementoso normal, C1, segundo UNE-EN 12004, cor gris. (material) | 4.000 | 0.35 | 1.40 |
| mt18bcr010pAa800 | m² | Baldosa cerámica de gres rústico 4/3/-/E, 20x20 cm, 8,00€/m², segundo UNE-EN 14411. (material) | 1.050 | 8.00 | 8.40 |
| mt18rcr010a300 | m | Rodapé cerámico de gres rústico, 7 cm, 3,00€/m. (material) | 0.400 | 3.00 | 1.20 |
| mt09mcr070a | kg | Morteiro de juntas cementoso con resistencia elevada á abrasión e absorción de auga reducida, CG2, para xunta aberta entre 3 e 15 mm, segundo UNE-EN 13888. (material) | 0.300 | 0.99 | 0.30 |
| op00sop010 |  | Soplete para soldadura de láminas asfálticas. | 1.000 | 0.00 | 0.00 |
| mo018 | h | Oficial 1ª construcción. (man de obra) | 0.767 | 15.28 | 11.72 |
| mo104 | h | Peón ordinario construcción. (man de obra) | 0.767 | 13.97 | 10.71 |
| mo027 | h | Oficial 1ª aplicador de láminas impermeabilizantes. (man de obra) | 0.118 | 15.28 | 1.80 |
| mo062 | h | Axudante aplicador de láminas impermeabilizantes. (man de obra) | 0.118 | 14.65 | 1.73 |
| mo049 | h | Oficial 1ª montador de aislamientos. (man de obra) | 0.049 | 15.28 | 0.75 |
| mo092 | h | Axudante montador de aislamientos. (man de obra) | 0.049 | 14.65 | 0.72 |
| mo021 | h | Oficial 1ª solador. (man de obra) | 0.393 | 15.28 | 6.01 |
| mo056 | h | Axudante solador. (man de obra) | 0.197 | 14.65 | 2.89 |
| % | % | Costes directos complementarios | 2 % | 76.67 | 1.53 |
|  |  | Custos directos |  |  | 78.20 |
