# Impermeabilización de xunta estrutural en cuberta plana transitable

- Propiedade do arquivo: CYPE INGENIEROS, S.A.
- Formato: FIEBDC-3/2002
- Divisa: EUR
- Custos indirectos: 3.00 %
- Gastos xerais: 13.00 %
- Beneficio industrial: 6.00 %
- IVE: 16.00 %

## Q Cubertas

### QA Planas

#### QAF Puntos singulares

**QAF012** m Impermeabilización de xunta estrutural en cuberta plana transitable, non ventilada, con solado fixo, tipo invertida, composta de: banda de reforzo de lámina impermeabilizante flexible, tipo PVC-P(fv), de 1,2 mm de espesor, con armadura de veo de fibra de vidro, colocada sobre o soporte; cordón de polietileno expandido de celda pechada, para recheo de xunta; e banda de terminación de lámina impermeabilizante flexible, tipo PVC-P(fv), de 1,2 mm de espesor, con armadura de veo de fibra de vidro, fixada en solapes mediante soldaxe termoplástica.
Formación de impermeabilización de xunta estrutural en cuberta plana transitable, non ventilada, con solado fixo, tipo invertida, composta de: banda de reforzo de lámina impermeabilizante flexible, tipo PVC-P(fv), de 1,2 mm de espesor, con armadura de veo de fibra de vidro, colocada solta sobre a capa separadora, formando un fol sen adherir na zona da xunta; cordón de polietileno expandido de celda pechada, para recheo de xunta, de 30 mm de diámetro; e banda de terminación de lámina impermeabilizante flexible, tipo PVC-P(fv), de 1,2 mm de espesor, con armadura de veo de fibra de vidro fixada en solapes mediante soldaxe térmica á lámina impermeabilizante (non incluída neste prezo), formando un fol sen adherir na zona da xunta, sobre o cordón de recheo.
Inclúe: Todas. Limpeza e preparación da superficie na que aplicarase a lámina de PVC. Colocación da banda de reforzo. Colocación do cordón de recheo no interior da xunta. Colocación da banda de terminación.
Criterio de medición de proxecto: Lonxitude medida en proxección horizontal, segundo documentación gráfica de Proxecto.
Criterio de medición de obra: Medirase, en proxección horizontal, a lonxitude realmente executada segundo especificacións do Proxecto.

| Código | Ud | Descrición | Rendemento | Prezo | Importe |
|---|---|---|---|---|---|
| mt15dan010bj | m² | Lámina impermeabilizante flexible, tipo PVC-P(fv), de 1,2 mm de espesor, con armadura de veo de fibra de vidro, segundo UNE-EN 13956. (material) | 0.500 | 7.75 | 3.88 |
| mt15sja030d | m | Fondo de xuntas para selado en cordóns de polietileno expandido, UNE 104233, de 30 mm de diámetro, para limita-la profundidade da xunta de dilatación. (material) | 1.050 | 0.37 | 0.39 |
| mt15dan010bj | m² | Lámina impermeabilizante flexible, tipo PVC-P(fv), de 1,2 mm de espesor, con armadura de veo de fibra de vidro, segundo UNE-EN 13956. | 0.500 | 7.75 | 3.88 |
| op00pis010 |  | Pistola de aire caliente para soldadura de materiales termoplásticos. | 1.000 | 0.00 | 0.00 |
| mo027 | h | Oficial 1ª aplicador de láminas impermeabilizantes. (man de obra) | 0.124 | 15.28 | 1.89 |
| mo062 | h | Axudante aplicador de láminas impermeabilizantes. (man de obra) | 0.124 | 14.65 | 1.82 |
| % | % | Costes directos complementarios | 2 % | 11.86 | 0.24 |
|  |  | Custos directos |  |  | 12.10 |
