# Encuentro de paramento vertical con cuberta plana transitable

- Propiedade do arquivo: CYPE INGENIEROS, S.A.
- Formato: FIEBDC-3/2002
- Divisa: EUR
- Custos indirectos: 3.00 %
- Gastos xerais: 13.00 %
- Beneficio industrial: 6.00 %
- IVE: 16.00 %

## Q Cubertas

### QA Planas

#### QAF Puntos singulares

**QAF020** m Encuentro de paramento vertical con cuberta plana transitable, non ventilada, con solado fixo, tipo convencional; mediante recúo perimetral, para la protección de la impermeabilización formada por: banda de reforzo de 33 cm de ancho, de lámina de betún modificado con elastómero SBS, LBM(SBS)-30/FP (140), colocada sobre o soporte previamente imprimado con imprimación asfáltica, tipo EA e banda de terminación de 50 cm de desenrolo con lámina de betún modificado con elastómero SBS, LBM(SBS)-40/FP (140); revistiendo el encuentro con rodapés de gres rústico 4/3/-/E, de 7 cm, 3 €/m colocados con xunta aberta (separación entre 3 e 15 mm), en capa fina con adhesivo cementoso normal, C1, gris e rexuntados con morteiro de xuntas cementoso con resistencia elevada á abrasión e absorción de auga reducida, CG2, para xunta aberta (entre 3 e 15 mm), con a mesma tonalidade das pezas.
Ejecución do encuentro de paramento vertical con cuberta plana transitable, non ventilada, con solado fixo, tipo convencional; mediante a realización dun recúo perimetral de máis de 5 cm con respecto ó paramento vertical e de máis de 20 cm de altura sobre a protección da cuberta, recheo con morteiro de cemento M-2,5 colocado sobre a impermeabilización soldada pola súa parte ó soporte e composta por: banda de reforzo de 33 cm de ancho, realizada a partir de lámina de betún modificado con elastómero SBS, LBM(SBS)-30/FP (140), con armadura de feltro de poliéster non tecido de 160 g/m², de superficie non protexida, completamente adherida ó soporte, previamente imprimado con imprimación asfáltica, tipo EA, e remate con banda de terminación de 50 cm de desenrolo con lámina de betún modificado con elastómero SBS, LBM(SBS)-40/FP (140), con armadura de feltro de poliéster non tecido de 150 g/m², de superficie non protexida, acabado cun revestimento de rodapés de gres rústico 4/0/-/E (pavimentos para tránsito peonil medio, tipo 4; solos exteriores e solos con requisitos específicos, tipo 3; exterior, tipo -/E), de 7 cm, 3 €/m colocados con xunta aberta (separación entre 3 e 15 mm), en capa fina con adhesivo cementoso normal, C1 sen ningunha característica adicional, cor gris e rexuntados con morteiro de xuntas cementoso con resistencia elevada á abrasión e absorción de auga reducida, CG2, para xunta aberta (entre 3 e 15 mm), con a mesma tonalidade das pezas.
Inclúe: Todas. Execución do recúo perimetral. Limpeza e preparación da superficie na que se ha de aplicar a lámina asfáltica. Aplicación da emulsión asfáltica. Colocación da banda de reforzo. Colocación da banda de terminación. Replanteo das pezas de rodapé. Corte das pezas e formación de encaixes en esquinas e rincóns. Colocación do rodapé. Rexuntado con morteiro de xuntas.
Criterio de medición de proxecto: Lonxitude medida en proxección horizontal, segundo documentación gráfica de Proxecto.
Criterio de medición de obra: Medirase, en proxección horizontal, a lonxitude realmente executada segundo especificacións do Proxecto.

| Código | Ud | Descrición | Rendemento | Prezo | Importe |
|---|---|---|---|---|---|
| mt14iea020a | kg | Imprimación asfáltica, tipo EA, UNE 104231. (material) | 0.099 | 1.28 | 0.13 |
| mt14lba010b | m² | Lámina de betún modificado con elastómero SBS, UNE-EN 13707, LBM(SBS)-30/FP (140), con armadura de feltro de poliéster non tecido de 160 g/m², de superficie non protexida. (material) | 0.347 | 7.91 | 2.74 |
| mt14lba010d | m² | Lámina de betún modificado con elastómero SBS, UNE-EN 13707, LBM(SBS)-40/FP (140), con armadura de feltro de poliéster non tecido de 150 g/m², de superficie non protexida. (material) | 0.500 | 9.15 | 4.58 |
| mt09mor010b | m³ | Morteiro de cemento CEM II/B-P 32,5 N tipo M-2,5, confecionado na obra con 200 kg/m³ de cemento e unha proporción en volume 1/8. (material) | 0.012 | 105.30 | 1.26 |
| mt18rcr010a300 | m | Rodapé cerámico de gres rústico, 7 cm, 3,00€/m. (material) | 1.050 | 3.00 | 3.15 |
| mt09mcr021g | kg | Adhesivo cementoso normal, C1, segundo UNE-EN 12004, cor gris. (material) | 0.240 | 0.35 | 0.08 |
| mt09mcr070a | kg | Morteiro de juntas cementoso con resistencia elevada á abrasión e absorción de auga reducida, CG2, para xunta aberta entre 3 e 15 mm, segundo UNE-EN 13888. (material) | 0.024 | 0.99 | 0.02 |
| op00sop010 |  | Soplete para soldadura de láminas asfálticas. | 1.000 | 0.00 | 0.00 |
| mo027 | h | Oficial 1ª aplicador de láminas impermeabilizantes. (man de obra) | 0.177 | 15.28 | 2.70 |
| mo062 | h | Axudante aplicador de láminas impermeabilizantes. (man de obra) | 0.177 | 14.65 | 2.59 |
| mo021 | h | Oficial 1ª solador. (man de obra) | 0.182 | 15.28 | 2.78 |
| % | % | Costes directos complementarios | 2 % | 20.03 | 0.40 |
|  |  | Custos directos |  |  | 20.43 |
