# Mainel a unha auga cunha luz máxima menor de 3 m revestido con placas alveolares de policarbonato celular incolora e 6 mm de espesor

- Propiedade do arquivo: CYPE INGENIEROS, S.A.
- Formato: FIEBDC-3/2002
- Divisa: EUR
- Custos indirectos: 3.00 %
- Gastos xerais: 13.00 %
- Beneficio industrial: 6.00 %
- IVE: 16.00 %

## Q Cubertas

### QL Lucernarios

#### QLL Placas traslúcidas sintéticas

**QLL010** m² Mainel a unha auga cunha luz máxima menor de 3 m revestido con placas alveolares de policarbonato celular incolora e 6 mm de espesor.
Formación de mainel a unha auga en cubertas, con perfilería autoportante de aluminio lacado para unha dimensión de luz máxima menor de 3 m revestido con placas alveolares de policarbonato celular incolora e 6 mm de espesura. Incluso perfilería estrutural de aluminio lacado, parafusería e elementos de remate e pezas de ancoraxe para formación do elemento portante, cortes de plancha, perfilería universal con gomas de neopreno para peches, parafusos de aceiro inoxidable e pezas especiais para a colocación das placas. Totalmente acabado en condicións de estanqueidade.
Inclúe: Todas. Montaxe do elemento portante. Montaxe da estructura de perfilería de aluminio. Colocación e fixación das placas. Resolución do perímetro interior e exterior do conxunto. Selado elástico de xuntas.
Criterio de medición de proxecto: Superficie do faldón medida en verdadeira magnitude, segundo documentación gráfica de Proxecto.
Criterio de medición de obra: Medirase, en verdadeira magnitude, a superficie realmente executada segundo especificacións do Proxecto.

| Código | Ud | Descrición | Rendemento | Prezo | Importe |
|---|---|---|---|---|---|
| mt21lpe010a | m² | Repercusión por m² de mainel a unha auga cunha luz máxima menor de 3 m da estrutura autoportante formada por perfilería de aluminio extrusionada con aleación 6063 e tratamento térmico T-5. (material) | 1.000 | 58.86 | 58.86 |
| mt21lpe020a | m² | Repercusión por m² de mainel a unha auga cunha luz máxima menor de 3 m de los elementos de remate, parafusería e pezas de ancoraxe do mainel. (material) | 1.000 | 17.25 | 17.25 |
| mt21lpc010a | m² | Placa alveolar traslúcida, de policarbonato celular, espesor 6 mm, incolora. (material) | 1.050 | 22.16 | 23.27 |
| mt21lpc020 | m | Perfilería universal de aluminio, con gomas de neopreno, para peches de xuntas entre placas de policarbonato celular en maineles. (material) | 2.000 | 12.20 | 24.40 |
| mt21lpc030 | Ude | Material auxiliar para montaxe de placas de policarbonato celular en maineis. (material) | 1.500 | 1.35 | 2.03 |
| mo009 | h | Oficial 1ª montador. (man de obra) | 2.848 | 15.78 | 44.94 |
| mo075 | h | Axudante montador. (man de obra) | 2.848 | 14.65 | 41.72 |
| % | % | Costes directos complementarios | 2 % | 212.47 | 4.25 |
|  |  | Custos directos |  |  | 216.72 |
