# Beirado decorativo formado por canecillo de madeira e ladrillo cerámico oco

- Propiedade do arquivo: CYPE INGENIEROS, S.A.
- Formato: FIEBDC-3/2002
- Divisa: EUR
- Custos indirectos: 3.00 %
- Gastos xerais: 13.00 %
- Beneficio industrial: 6.00 %
- IVE: 16.00 %

## Q Cubertas

### QR Remates

#### QRA Aleiros

**QRA010** m Beirado decorativo formado por canecillo de madeira e ladrillo cerámico oco.
Formación de beirado decorativo en tellado, formado por canecillos de madeira de 80x10x15 cm separados 50 cm, ladrillo cerámico oco de 50x20x3 cm, capa de compresión de 3 cm de espesor de formigón en masa HM-20/B/12/I, enfoscado entre canecillos con morteiro de cemento M-15 e emboquillado.
Inclúe: Todas. Replanteo e trazado no forxado dos elementos compoñentes do aleiro. Colocación de canecillos. Formación de taboeiro. Verquido, extendido e regleado da capa de morteiro de regularización. Enfoscado.
Criterio de medición de proxecto: Lonxitude do borde do faldón, medida por a súa cara exterior, segundo documentación gráfica de Proxecto.
Criterio de medición de obra: Medirase, polo seu mayor desenvolvemento lineal, a lonxitude realmente executada segundo especificacións do Proxecto.

| Código | Ud | Descrición | Rendemento | Prezo | Importe |
|---|---|---|---|---|---|
| mt13anm010 | Ude | Canecillo de madeira, 80x10x15 cm. (material) | 2.150 | 10.34 | 22.23 |
| mt04lcg020a | Ude | Taboleiro cerámico oco machihembrado para revestir, 50x20x3 cm, segundo UNE 67041. (material) | 4.000 | 0.24 | 0.96 |
| mt10hmf010Md | m³ | Formigón HM-20/B/12/I, fabricado en central. (material) | 0.030 | 72.57 | 2.18 |
| mt09mor010f | m³ | Morteiro de cemento CEM II/B-P 32,5 N tipo M-15, confecionado na obra con 450 kg/m³ de cemento e unha proporción en volume 1/3. (material) | 0.020 | 149.30 | 2.99 |
| mt27plj010b | l | Imprimación seladora para exterior, formulada con resinas alcídicas e pigmentos seleccionados, cor branca, aplicada con brocha, rodillo ou pistola. (material) | 0.190 | 14.74 | 2.80 |
| mt27bss010a | l | Barniz sintético, aspecto mate. (material) | 0.090 | 7.45 | 0.67 |
| au00auh040 |  | Vibrador de formigón, eléctrico. | 1.000 | 0.00 | 0.00 |
| mo018 | h | Oficial 1ª construcción. (man de obra) | 0.656 | 15.28 | 10.02 |
| mo072 | h | Axudante construcción. (man de obra) | 0.656 | 14.65 | 9.61 |
| mo036 | h | Oficial 1ª pintor. (man de obra) | 0.253 | 15.28 | 3.87 |
| % | % | Costes directos complementarios | 2 % | 55.33 | 1.11 |
|  |  | Custos directos |  |  | 56.44 |
