# Beirado decorativo formado por tres fiadas de ladrillo macizo

- Propiedade do arquivo: CYPE INGENIEROS, S.A.
- Formato: FIEBDC-3/2002
- Divisa: EUR
- Custos indirectos: 3.00 %
- Gastos xerais: 13.00 %
- Beneficio industrial: 6.00 %
- IVE: 16.00 %

## Q Cubertas

### QR Remates

#### QRA Aleiros

**QRA010** m Beirado decorativo formado por tres fiadas de ladrillo macizo.
Formación de beirado decorativo en tellado, formado por tres fiadas de ladrillo macizo, recibido con morteiro de cemento M-5, enfoscado con morteiro de cemento M-15 e emboquillado de tellas.
Inclúe: Todas. Replanteo e trazado no forxado dos elementos compoñentes do aleiro. Colocación dos ladrillos cerámicos. Enfoscado.
Criterio de medición de proxecto: Lonxitude do borde do faldón, medida por a súa cara exterior, segundo documentación gráfica de Proxecto.
Criterio de medición de obra: Medirase, polo seu mayor desenvolvemento lineal, a lonxitude realmente executada segundo especificacións do Proxecto.

| Código | Ud | Descrición | Rendemento | Prezo | Importe |
|---|---|---|---|---|---|
| mt05mmq010b | Ude | Ladrillo cerámico cara vista macizo de elaboración mecánica, vermello, 25x12x5 cm, segundo UNE-EN 771-1. (material) | 22.000 | 0.28 | 6.16 |
| mt09mor010c | m³ | Morteiro de cemento CEM II/B-P 32,5 N tipo M-5, confecionado na obra con 250 kg/m³ de cemento e unha proporción en volume 1/6. (material) | 0.010 | 115.30 | 1.15 |
| mt09mor010f | m³ | Morteiro de cemento CEM II/B-P 32,5 N tipo M-15, confecionado na obra con 450 kg/m³ de cemento e unha proporción en volume 1/3. (material) | 0.010 | 149.30 | 1.49 |
| op00amo010 |  | Amoladora o radial. | 1.000 | 0.00 | 0.00 |
| mo018 | h | Oficial 1ª construcción. (man de obra) | 0.688 | 15.28 | 10.51 |
| mo072 | h | Axudante construcción. (man de obra) | 0.688 | 14.65 | 10.08 |
| % | % | Costes directos complementarios | 2 % | 29.39 | 0.59 |
|  |  | Custos directos |  |  | 29.98 |
