# Encontro de faldrón de tellado con chemineas ou condutos de ventilación mediante banda axustable composta por aliaxe de aluminio e zinc e lámina flexible de chumbo natural de 1 mm de espesor

- Propiedade do arquivo: CYPE INGENIEROS, S.A.
- Formato: FIEBDC-3/2002
- Divisa: EUR
- Custos indirectos: 3.00 %
- Gastos xerais: 13.00 %
- Beneficio industrial: 6.00 %
- IVE: 16.00 %

## Q Cubertas

### QR Remates

#### QRE Encontros

**QRE010** Ude Encontro de faldrón de tellado con chemineas ou condutos de ventilación mediante banda axustable composta por aliaxe de aluminio e zinc e lámina flexible de chumbo natural de 1 mm de espesor, formando dobre babeiro, fixada con perfil de aceiro inoxidable.
Formación de encontro de faldrón de tellado de tellas ou lousa con chemineas ou condutos de ventilación de dimensións 60x60 cm mediante colocación de banda axustable composta por aliaxe de aluminio e zinc e lámina flexible de chumbo natural de 1 mm de espesor, que cobre desde 30 a 100 cm formando babeiro e fixada con perfil de aceiro inoxidable. Incluso p/p de traspasos, corte, preparación, parafusos de fixación e selado con cordón de silicona do perfil.
Inclúe: Todas. Formación do encontro.
Criterio de medición de proxecto: Número de unidades previstas, segundo documentación gráfica de Proxecto.
Criterio de medición de obra: Medirase o número de unidades realmente executadas segundo especificacións do Proxecto.

| Código | Ud | Descrición | Rendemento | Prezo | Importe |
|---|---|---|---|---|---|
| mt13aen010a | m | Banda axustable composta por aliaxe de aluminio e zinc e lámina flexible de chumbo natural de 1 mm de espesor, que cobre desde 30 a 100 cm, para encontro de faldón con chemineas, fiestras ou condutos de ventilación en tellados. (material) | 9.600 | 15.63 | 150.05 |
| mt13aen030 | m | Perfil inoxidable para fixación de banda, ata elementos de fixación e selado. (material) | 2.400 | 1.07 | 2.57 |
| mo018 | h | Oficial 1ª construcción. (man de obra) | 0.983 | 15.28 | 15.02 |
| mo072 | h | Axudante construcción. (man de obra) | 0.983 | 14.65 | 14.40 |
| % | % | Costes directos complementarios | 2 % | 182.04 | 3.64 |
|  |  | Custos directos |  |  | 185.68 |
