# Chapado con plaquetas prefabricadas de formigón, gris, 20x40x2 cm, fixadas con morteiro de cemento M-5, en paramento vertical, ata 3 m de altura

- Propiedade do arquivo: CYPE INGENIEROS, S.A.
- Formato: FIEBDC-3/2002
- Divisa: EUR
- Custos indirectos: 3.00 %
- Gastos xerais: 13.00 %
- Beneficio industrial: 6.00 %
- IVE: 16.00 %

## R Revestimentos

### RC Chapados e aplacados

#### RCH Formigón prefabricado

**RCH010** m² Chapado con plaquetas prefabricadas de formigón, gris, 20x40x2 cm, fixadas con morteiro de cemento M-5, en paramento vertical, ata 3 m de altura.
Subministración e colocación de chapado en paramento vertical, ata 3 m de altura, con plaquetas prefabricadas de formigón, gris, de 20x40x2 cm, recibido con morteiro de cemento M-5 extendido sobre toda a cara posterior da peza e axustado a punta de paleta, recheando con o mesmo morteiro os ocos que puideran quedar; todo previa preparación do paramento soporte cun salpicado con morteiro de cemento fluido. Rexuntado con morteiro de xuntas especial para revestimentos de prefabricados de formigón. Incluso p/p de cortes, bispeis, xuntas e pezas especiais.
Inclúe: Todas. Limpeza e humectación do paramento a revestir. Colocación e aplomado de miras de referencia. Tendido de fíos entre miras. Preparación das plaquetas, salpicándoas con lechada de cemento e area pola cara interior. Colocación das plaquetas. Comprobación do aplomado, nivel e aliñación da fiada de plaquetas. Rexuntado. Limpeza final do paramento.
Criterio de medición de proxecto: Superficie medida segundo documentación gráfica de Proxecto, deducindo os ocos de superficie maior de 3 m², engadindo a cambio a superficie da parte interior do oco, correspondente ó desenvolvemento de xambas e linteis. Non se incrementou a medición por roturas e recortes, xa que na descomposición considerouse un 5% máis de pezas.
Criterio de medición de obra: Medirase a superficie realmente executada segundo especificacións do Proxecto, deducindo os ocos de superficie maior de 3 m², engadindo a cambio a superficie da parte interior do oco, correspondente ó desenvolvemento de xambas e linteis.

| Código | Ud | Descrición | Rendemento | Prezo | Importe |
|---|---|---|---|---|---|
| mt19php010a | m² | Plaqueta prefabricada de formigón gris, 20x40x2 cm. (material) | 1.050 | 10.47 | 10.99 |
| mt09mor010c | m³ | Morteiro de cemento CEM II/B-P 32,5 N tipo M-5, confecionado na obra con 250 kg/m³ de cemento e unha proporción en volume 1/6. (material) | 0.025 | 115.30 | 2.88 |
| mt09mcr235 | kg | Morteiro de xuntas para prefabricados de formigón e pedra artificial, composto de cemento, áridos, pigmentos e aditivos especiais. (material) | 0.150 | 2.47 | 0.37 |
| op00sie030 |  | Sierra de disco de diamante, para mesa de trabajo, de corte húmedo. | 1.000 | 0.00 | 0.00 |
| op00tal010 |  | Taladro. | 1.000 | 0.00 | 0.00 |
| mo018 | h | Oficial 1ª construcción. (man de obra) | 0.315 | 15.28 | 4.81 |
| mo072 | h | Axudante construcción. (man de obra) | 0.315 | 14.65 | 4.61 |
| mo104 | h | Peón ordinario construcción. (man de obra) | 0.296 | 13.97 | 4.14 |
| % | % | Costes directos complementarios | 2 % | 27.80 | 0.56 |
|  |  | Custos directos |  |  | 28.36 |
