# Chapado en paramento vertical ata 2,5 m de altura

- Propiedade do arquivo: CYPE INGENIEROS, S.A.
- Formato: FIEBDC-3/2002
- Divisa: EUR
- Custos indirectos: 3.00 %
- Gastos xerais: 13.00 %
- Beneficio industrial: 6.00 %
- IVE: 16.00 %

## R Revestimentos

### RC Chapados e aplacados

#### RCP Pedras naturais

**RCP040** m² Chapado en paramento vertical ata 2,5 m de altura, con sistema premontado Stone Panel cuarcita Orient Oro "CUPAMAT", fixado con adhesivo cementoso mellorado, C2 TE, con deslizamento reducido e tempo aberto ampliado, gris.
Subministración e colocación de chapado en paramento vertical, ata 2,5 m de altura, con sistema premontado Stone Panel cuarcita Orient Oro "CUPAMAT", de 61x15,2 cm e un espesor de 4 a 6 cm, recibido con adhesivo cementoso mellorado, C2 TE, con deslizamento reducido e tempo aberto ampliado, gris. Incluso p/p de caixas en muro, cortes, xuntas e pezas especiais.
Inclúe: Todas. Limpeza e humectación do paramento a revestir. Colocación e aplomado de miras de referencia. Tendido de fíos entre miras. Colocación das pezas premontadas. Rexuntado. Comprobación do aplomado, nivel e aliñación da fiada de pezas premontadas. Rexuntado. Limpeza final do paramento.
Criterio de medición de proxecto: Superficie medida segundo documentación gráfica de Proxecto, deducindo os ocos de superficie maior de 1 m², engadindo a cambio a superficie da parte interior do oco, correspondente ó desenvolvemento de xambas e linteis. Non se incrementou a medición por roturas e recortes, xa que na descomposición considerouse un 5% máis de pezas.
Criterio de medición de obra: Medirase a superficie realmente executada segundo especificacións do Proxecto, deducindo os ocos de superficie maior de 1 m², engadindo a cambio a superficie da parte interior do oco, correspondente ó desenvolvemento de xambas e linteis.

| Código | Ud | Descrición | Rendemento | Prezo | Importe |
|---|---|---|---|---|---|
| mt19ppc010a | m² | Sistema premontado Stone Panel cuarcita Orient Oro "CUPAMAT", formado por laxas de cuarcita dourada sobre base de morteiro de cemento reforzado con armadura metálica, de 61x15,2 cm e un espesor de 4 a 6 cm. Incluso p/p de pezas de esquina. (material) | 1.050 | 98.10 | 103.01 |
| mt09mcr021q | kg | Adhesivo cementoso mellorado, C2 TE, con deslizamento reducido e tempo aberto ampliado, segundo UNE-EN 12004, cor gris. (material) | 2.500 | 0.60 | 1.50 |
| op00sie030 |  | Sierra de disco de diamante, para mesa de trabajo, de corte húmedo. | 1.000 | 0.00 | 0.00 |
| op00tal010 |  | Taladro. | 1.000 | 0.00 | 0.00 |
| mo020 | h | Oficial 1ª colocador de piedra natural. (man de obra) | 0.315 | 15.28 | 4.81 |
| mo055 | h | Axudante colocador de piedra natural. (man de obra) | 0.315 | 14.65 | 4.61 |
| % | % | Costes directos complementarios | 2 % | 113.93 | 2.28 |
|  |  | Custos directos |  |  | 116.21 |
