# Revestimento de chanzo con forma recta

- Propiedade do arquivo: CYPE INGENIEROS, S.A.
- Formato: FIEBDC-3/2002
- Divisa: EUR
- Custos indirectos: 3.00 %
- Gastos xerais: 13.00 %
- Beneficio industrial: 6.00 %
- IVE: 16.00 %

## R Revestimentos

### RE Escaleiras

#### REP Pedras naturais

**REP030** Ude Revestimento de chanzo con forma recta, en escaleira, mediante forrado formado por pegada de mármore Crema Levante, acabado pulido e tabica de mármore Crema Levante, acabado pulido, con zanquín de mármore Crema Levante de dúas pezas de 37x7x2 cm, recibido con morteiro de cemento M-5.
Subministración e colocación de revestimento de chanzo con forma recta, en escaleira de 100 cm de ancho, mediante a montaxe dos seguintes elementos: pegada de mármore Crema Levante, acabado pulido e tabica de mármore Crema Levante, acabado pulido de 3 e 2 cm de espesura respectivamente, cara e cantos pulidos; con zanquín de mármore Crema Levante de dúas pezas de 37x7x2 cm, cara e cantos pulidos, recibido todo iso con morteiro de cemento M-5, colocado sobre un chanceado previo (non incluído neste prezo). Incluso rexuntado con morteiro de xuntas cementoso, CG1, para xunta mínima (entre 1,5 e 3 mm), con a mesma tonalidade das pezas.
Inclúe: Todas. Replanteo e trazado de pegadas, tabicas e zanquíns. Corte das pezas e formación de encaixes en esquinas e rincóns. Humectación do peldañeado. Colocación con morteiro da tabica e pegada do primeiro peldaño. Tendido de cordeles. Colocación, en sentido ascendente, de tabicas y pegadas. Comprobación da súa planeidade e correcta posición. Colocación do zanquín. Recheo de xuntas. Limpeza do tramo.
Criterio de medición de proxecto: Número de unidades previstas, segundo documentación gráfica de Proxecto.
Criterio de medición de obra: Medirase o número de unidades realmente executadas segundo especificacións do Proxecto.

| Código | Ud | Descrición | Rendemento | Prezo | Importe |
|---|---|---|---|---|---|
| mt18pmn110la | Ude | Pegada de chanzo recto de mármore nacional, Crema Levante, lonxitude ata 100 cm e 3 cm de espesor, cara e cantos pulidos. (material) | 1.000 | 10.82 | 10.82 |
| mt18pmn111la | Ude | Tabica para peldaño de mármore nacional, Crema Levante, ata 100 cm de longo por 16 cm de ancho e 2 cm de espesor, pulida. (material) | 1.000 | 8.12 | 8.12 |
| mt18zmn110ka | Ude | Zanquín de mármore nacional, Crema Levante, de dúas pezas, 37x7x2 cm, cara e cantos pulidos. (material) | 1.000 | 2.37 | 2.37 |
| mt09mor010c | m³ | Morteiro de cemento CEM II/B-P 32,5 N tipo M-5, confecionado na obra con 250 kg/m³ de cemento e unha proporción en volume 1/6. (material) | 0.020 | 115.30 | 2.31 |
| mt09mcr060c | kg | Morteiro de juntas cementoso, CG1, para xunta mínima entre 1,5 e 3 mm, segundo UNE-EN 13888. (material) | 0.150 | 0.70 | 0.11 |
| op00sie030 |  | Sierra de disco de diamante, para mesa de trabajo, de corte húmedo. | 1.000 | 0.00 | 0.00 |
| mo021 | h | Oficial 1ª solador. (man de obra) | 0.601 | 15.28 | 9.18 |
| mo056 | h | Axudante solador. (man de obra) | 0.601 | 14.65 | 8.80 |
| mo104 | h | Peón ordinario construcción. (man de obra) | 0.601 | 13.97 | 8.40 |
| % | % | Costes directos complementarios | 2 % | 50.11 | 1.00 |
|  |  | Custos directos |  |  | 51.11 |
