# Esmalte de dous compoñentes

- Propiedade do arquivo: CYPE INGENIEROS, S.A.
- Formato: FIEBDC-3/2002
- Divisa: EUR
- Custos indirectos: 3.00 %
- Gastos xerais: 13.00 %
- Beneficio industrial: 6.00 %
- IVE: 16.00 %

## R Revestimentos

### RN Pinturas sobre soporte metálico

#### RNE Esmaltes

**RNE030** m² Esmalte de dous compoñentes, cor branca, acabado brillante, sobre superficie de aceiro laminado en estruturas metálicas, limpeza e preparación da superficie a pintar, mediante medios manuais ata deixala exenta de graxas, dúas mans de imprimación, cunha espesura mínima de película seca de 45 micras por man (rendimento: 0,1 l/m²) e dúas mans de acabado con esmalte de dous compoñentes cunha espesura mínima de película seca de 35 micras por man (rendimento: 0,146 l/m²).
Formación de capa de esmalte de dous compoñentes, cor branca, acabado brillante, sobre superficie de aceiro laminado en estruturas metálicas, mediante aplicación de dúas mans de imprimación seladora de dúas compoñentes, a base de resinas epoxi e fosfato de zinc, cunha espesura mínima de película seca de 45 micras por man (rendimento: 0,1 l/m²) e dúas mans de acabado con esmalte de dúas compoñentes a base de resinas epoxídicas combinadas con poliamidas, cunha espesura mínima de película seca de 35 micras por man (rendimento: 0,146 l/m²). Ata limpeza e preparación da superficie a pintar, mediante medios manuais ata deixala exenta de graxas, antes de comenzar a aplicación da 1ª man de imprimación.
Inclúe: Todas. Preparación e limpeza da superficie soporte. Aplicación de dúas mans de imprimación. Aplicación de dúas mans de acabado.
Criterio de medición de proxecto: Superficie medida segundo documentación gráfica de Proxecto.
Criterio de medición de obra: Medirase a superficie realmente executada segundo especificacións do Proxecto.

| Código | Ud | Descrición | Rendemento | Prezo | Importe |
|---|---|---|---|---|---|
| mt27plj030a | l | Imprimación seladora de dous compoñentes para interior, a base de resinas epoxi e fosfato de zinc, cor gris, aplicada con brocha, rodillo ou pistola. (material) | 0.200 | 15.57 | 3.11 |
| mt27edj010a | l | Esmalte de dous compoñentes para interior, acabado brillante, a base de resinas epoxídicas combinadas con poliamidas, cor branca, aplicado con brocha, rodillo ou pistola. (material) | 0.292 | 21.40 | 6.25 |
| mq07ple010c | Ude | Aluguer diario de cesta elevadora de brazo articulado de 16 m de altura máxima de traballo, incluso mantemento e seguro de responsabilidade civil. (maquinaria) | 0.010 | 120.27 | 1.20 |
| op00dec010 |  | Decapador. | 1.000 | 0.00 | 0.00 |
| mo036 | h | Oficial 1ª pintor. (man de obra) | 0.270 | 15.28 | 4.13 |
| mo071 | h | Axudante pintor. (man de obra) | 0.270 | 14.65 | 3.96 |
| % | % | Costes directos complementarios | 2 % | 18.65 | 0.37 |
|  |  | Custos directos |  |  | 19.02 |
