# Esmalte de dous compoñentes

- Propiedade do arquivo: CYPE INGENIEROS, S.A.
- Formato: FIEBDC-3/2002
- Divisa: EUR
- Custos indirectos: 3.00 %
- Gastos xerais: 13.00 %
- Beneficio industrial: 6.00 %
- IVE: 16.00 %

## R Revestimentos

### RO Pinturas para uso específico

#### ROA Uso alimentario

**ROA010** m² Esmalte de dous compoñentes, a base de resinas epoxídicas sen disolvente, cor branca, acabado brillante, aplicado en dos manos, cunha espesura mínima de película seca de 25 micras por man (rendimento: 0,125 l/m²), sobre superficies interiores de tanques ou silos de aceiro para uso alimentario.
Formación de capa protectora sobre superficies interiores de tanques ou silos de aceiro para uso alimentario, mediante a aplicación en dúas mans de esmalte de dous compoñentes, a base de resinas epoxídicas sen disolvente, cor branca, acabado brillante, anticorrosivo, exento de toxicidade migratoria, cunha espesura mínima de película seca de 25 micras por man (rendimento: 0,125 l/m²).
Inclúe: Todas. Preparación da mezcla. Aplicación de dúas mans de acabado.
Criterio de medición de proxecto: Superficie medida segundo documentación gráfica de Proxecto, co mismo criterio que o soporte base.
Criterio de medición de obra: Medirase a superficie realmente executada segundo especificacións do Proxecto, co mesmo criterio que o soporte base.

| Código | Ud | Descrición | Rendemento | Prezo | Importe |
|---|---|---|---|---|---|
| mt27edj020a | l | Esmalte de dous compoñentes, a base de resinas epoxídicas sen disolvente, cor branca, acabado brillante, anticorrosivo, exento de toxicidade migratoria, aplicado con brocha, rodillo ou pistola. (material) | 0.250 | 42.87 | 10.72 |
| op00tal020 |  | Taladro con batidora. | 1.000 | 0.00 | 0.00 |
| mo036 | h | Oficial 1ª pintor. (man de obra) | 0.147 | 15.28 | 2.25 |
| mo071 | h | Axudante pintor. (man de obra) | 0.147 | 14.65 | 2.15 |
| % | % | Costes directos complementarios | 2 % | 15.12 | 0.30 |
|  |  | Custos directos |  |  | 15.42 |
