# Lucido de xeso de aplicación en capa fina C6, nunha superficie previamente gornecida, sobre paramento vertical, de ata 3 m de altura

- Propiedade do arquivo: CYPE INGENIEROS, S.A.
- Formato: FIEBDC-3/2002
- Divisa: EUR
- Custos indirectos: 3.00 %
- Gastos xerais: 13.00 %
- Beneficio industrial: 6.00 %
- IVE: 16.00 %

## R Revestimentos

### RP Conglomerados tradicionais

#### RPG Guarnecidos e enlucidos

**RPG011** m² Lucido de xeso de aplicación en capa fina C6, nunha superficie previamente gornecida, sobre paramento vertical, de ata 3 m de altura.
Formación de revestimento continuo interior de xeso, sobre paramento vertical, de ata 3 m de altura, de 3 mm de espesura, formado por unha capa de lucido con pasta de xeso de aplicación en capa fina C6, que constitúe a terminación ou remate, aplicado sobre unha superficie previamente gornecida (non está incluído no prezo a capa de gornecido). Incluso p/p de remates con rodapé, e montaxe, desmontaxe e retirada de estadas.
Inclúe: Todas. Amasado do xeso fino. Execución do lucido, estendendo a pasta de xeso fino sobre a superficie previamente guarnecida.
Criterio de medición de proxecto: Superficie medida dende o pavimento ata o teito, segundo documentación gráfica de Proxecto, sen deducir ocos menores de 4 m² e deducindo, nos ocos de superficie maior de 4 m², o exceso sobre os 4 m². Non foron obxecto de desconto os paramentos verticaies que teñen armarios empotrados, sea cal fose a súa dimensión.
Criterio de medición de obra: Medirase, a cinta corrida, a superficie realmente executada segundo especificacións do Proxecto, considerando como altura a distancia entre o pavimento e o teito, sen deducir ocos menores de 4 m² e deducindo, nos ocos de superficie maior de 4 m², o exceso sobre os 4 m². Os paramentos que teñan armarios empotrados non serán obxecto de desconto sexa cal fose a súa dimensión.

| Código | Ud | Descrición | Rendemento | Prezo | Importe |
|---|---|---|---|---|---|
| mt09pye010a | m³ | Pasta de xeso para aplicación en capa fina C6, segundo UNE-EN 13279-1. (material) | 0.003 | 88.58 | 0.27 |
| op00tal020 |  | Taladro con batidora. | 1.000 | 0.00 | 0.00 |
| mo031 | h | Oficial 1ª xesero. (man de obra) | 0.052 | 15.28 | 0.79 |
| mo066 | h | Axudante xesero. (man de obra) | 0.026 | 14.65 | 0.38 |
| % | % | Costes directos complementarios | 2 % | 1.44 | 0.03 |
|  |  | Custos directos |  |  | 1.47 |
