# Revestimento de xeso de construcción B1

- Propiedade do arquivo: CYPE INGENIEROS, S.A.
- Formato: FIEBDC-3/2002
- Divisa: EUR
- Custos indirectos: 3.00 %
- Gastos xerais: 13.00 %
- Beneficio industrial: 6.00 %
- IVE: 16.00 %

## R Revestimentos

### RP Conglomerados tradicionais

#### RPG Guarnecidos e enlucidos

**RPG015** m² Revestimento de xeso de construcción B1, proxectado, a boa vista, sobre paramento vertical, de ata 3 m de altura, previa colocación de malla antiálcalis en cambios de material, acabado enlucido con xeso de aplicación en capa fina C6, de 15 mm de espesor, con gardavivos.
Formación de revestimento continuo interior de xeso de construcción B1, proxectado, a boa vista, sobre paramento vertical, de ata 3 m de altura, de 15 mm de espesor, formado por unha capa de guarnecido con pasta de xeso de construción B1, aplicada mediante proxección mecánica sobre os paramentos a revestir, acabado enlucido con xeso de aplicación en capa fina C6. Ata p/p de colocación de gardavivos de plástico e metal con perforacións, formación de recunchos, gornicións de ocos, remates con rodapé, colocación de malla de fibra de vidro antiálcalis para reforzo de encontros entre materiais diferentes nun 10% da superficie do paramento e estadaxe.
Inclúe: Todas. Preparación do soporte que se vai a revestir. Realización de mestras. Colocación de gardavivos nas esquinas e saíntes. Preparación da pasta de xeso na máquina mezcladora. Proxección mecánica da pasta de xeso. Aplicación de regla de aluminio. Paso de cuchilla de aceiro. Aplicación do enlucido.
Criterio de medición de proxecto: Superficie medida dende o pavimento ata o teito, segundo documentación gráfica de Proxecto, sen deducir ocos menores de 4 m² e deducindo, nos ocos de superficie maior de 4 m², o exceso sobre os 4 m². Non foron obxecto de desconto os paramentos verticaies que teñen armarios empotrados, sea cal fose a súa dimensión.
Criterio de medición de obra: Medirase, a cinta corrida, a superficie realmente executada segundo especificacións do Proxecto, considerando como altura a distancia entre o pavimento e o teito, sen deducir ocos menores de 4 m² e deducindo, nos ocos de superficie maior de 4 m², o exceso sobre os 4 m². Os paramentos que teñan armarios empotrados non serán obxecto de desconto sexa cal fose a súa dimensión.

| Código | Ud | Descrición | Rendemento | Prezo | Importe |
|---|---|---|---|---|---|
| mt28vye020 | m² | Malla de fibra de vidro tecida, de 5x5 mm de luz, flexible e imputrescible no tempo, de 70 g/m² de masa superficial e 0,40 mm de espesor de fío, para armar xesos. (material) | 0.105 | 0.76 | 0.08 |
| mt09pye010c | m³ | Pasta de xeso de construción para proxectar mediante mesturadora-bombeadora B1, segundo UNE-EN 13279-1. (material) | 0.012 | 94.66 | 1.14 |
| mt28vye010 | m | Gardavivos de plástico e metal, estable á acción de los sulfatos. (material) | 0.215 | 0.35 | 0.08 |
| mt09pye010a | m³ | Pasta de xeso para aplicación en capa fina C6, segundo UNE-EN 13279-1. (material) | 0.003 | 88.58 | 0.27 |
| mq06pym010 | h | Misturadora-bombeadora para morteiros e xesos proxectados, de 3 m³/h. (maquinaria) | 0.197 | 7.95 | 1.57 |
| op00tal020 |  | Taladro con batidora. | 1.000 | 0.00 | 0.00 |
| mo031 | h | Oficial 1ª xesero. (man de obra) | 0.186 | 15.28 | 2.84 |
| mo066 | h | Axudante xesero. (man de obra) | 0.114 | 14.65 | 1.67 |
| % | % | Costes directos complementarios | 2 % | 7.65 | 0.15 |
|  |  | Custos directos |  |  | 7.80 |
