# Solo técnico rexistrable

- Propiedade do arquivo: CYPE INGENIEROS, S.A.
- Formato: FIEBDC-3/2002
- Divisa: EUR
- Custos indirectos: 3.00 %
- Gastos xerais: 13.00 %
- Beneficio industrial: 6.00 %
- IVE: 16.00 %

## R Revestimentos

### RS Solos e pavimentos

#### RSE Técnicos

**RSE005** m² Solo técnico rexistrable, formado por paneis de 600x600 mm, con núcleo de taboleiro aglomerado de madeira de alta densidade, 650 kg/m³, e 30 mm de espesor, con chapa de aceiro na cara inferior e acabado superior de linóleo, con canteado perimetral de PVC de 18 mm, protexendo o canto vivo do pavimento; apoiados sobre pedestais regulables para alturas de ata 150 mm, de aceiro zincado con cabeza con xunta antivibratoria, fixados ao soporte con pegamento; clasificación 2/2/A/2, segundo UNE-EN 12825 e Euroclase Bfl S1 de reacción ó lume, segundo UNE-EN 13501-1.
Subministración e instalación de solo técnico rexistrable, formado por paneis de 600x600 mm, con núcleo de taboleiro aglomerado de madeira de alta densidade, 650 kg/m³, e 30 mm de espesor, con chapa de aceiro na cara inferior e acabado superior de linóleo, con canteado perimetral de PVC de 18 mm, protexendo o canto vivo do pavimento; apoiados sobre pedestais regulables para alturas de ata 150 mm, de aceiro zincado con cabeza con xunta antivibratoria, fixados ao soporte con pegamento; fabricado segundo UNE-EN 12825 cunha carga límite de clase 2 maior de 6 kN, coeficiente de seguridade 2, frecha 2,5 mm (A), tolerancia dimensional clase 2 e protección fronte ao lume Euroclase Bfl S1 de reacción ó lume, segundo UNE-EN 13501-1. Incluso p/p de replanteo, fixación dos pedestais á superficie soporte con pegamento e nivelación dos mesmos mediante porca. Totalmente montado, con tódolos elementos necesarios para a súa instalación.
Inclúe: Todas. Replanteo dos eixos dos pedestais e marcado de niveis. Colocación, nivelación e fixación dos pedestais. Colocación dos paneis.
Criterio de medición de proxecto: Superficie útil, medida segundo documentación gráfica de Proxecto, deducindo os ocos de superficie maior de 1 m². Non se incrementou a medición por roturas e recortes, xa que na descomposición considerouse un 5% máis de pezas.
Criterio de medición de obra: Medirase a superficie realmente executada segundo especificacións do Proxecto, deducindo os ocos de superficie maior de 1 m².

| Código | Ud | Descrición | Rendemento | Prezo | Importe |
|---|---|---|---|---|---|
| mt12pmm010ca | m² | Solo técnico rexistrable, formado por paneis de 600x600 mm, con núcleo de taboleiro aglomerado de madeira de alta densidade, 650 kg/m³, e 30 mm de espesor, con chapa de aceiro na cara inferior e acabado superior de linóleo, con canteado perimetral de PVC de 18 mm, protexendo o canto vivo do pavimento; apoiados sobre pedestais regulables para alturas de ata 150 mm, de aceiro zincado con cabeza con xunta antivibratoria, fixados ao soporte con pegamento; clasificación 2/2/A/2, segundo UNE-EN 12825 e Euroclase Bfl S1 de reacción ó lume, segundo UNE-EN 13501-1. (material) | 1.000 | 73.00 | 73.00 |
| op00ato010 |  | Atornillador. | 1.000 | 0.00 | 0.00 |
| op00tal010 |  | Taladro. | 1.000 | 0.00 | 0.00 |
| op00sie010 |  | Sierra de calar. | 1.000 | 0.00 | 0.00 |
| op00tro010 |  | Tronzador. | 1.000 | 0.00 | 0.00 |
| mo009 | h | Oficial 1ª montador. (man de obra) | 0.246 | 15.78 | 3.88 |
| mo075 | h | Axudante montador. (man de obra) | 0.246 | 14.65 | 3.60 |
| % | % | Costes directos complementarios | 2 % | 80.48 | 1.61 |
|  |  | Custos directos |  |  | 82.09 |
