# Felpudo Abi Brush "ABIMAT"

- Propiedade do arquivo: CYPE INGENIEROS, S.A.
- Formato: FIEBDC-3/2002
- Divisa: EUR
- Custos indirectos: 3.00 %
- Gastos xerais: 13.00 %
- Beneficio industrial: 6.00 %
- IVE: 16.00 %

## R Revestimentos

### RS Solos e pavimentos

#### RSF Felpudos

**RSF010** m² Felpudo Abi Brush "ABIMAT", formado por perfís de caucho con remate final de aluminio anodizado de 2 mm de espesor, unidos entre si mediante cabre de aceiro inoxidable de 2 mm de diámetro, distancia entre perfís 4 mm, acabado superficial con cepillos de nylon de cor vermello, grosor total 22 mm, uso interior e exterior, enrollable.
Subministración e colocación de felpudo Abi Brush "ABIMAT", formado por perfís de caucho con remate final de aluminio anodizado de 2 mm de espesor, unidos entre si mediante cabre de aceiro inoxidable de 2 mm de diámetro, distancia entre perfís 4 mm, acabado superficial con cepillos de nylon de cor vermello, grosor total 22 mm, uso interior e exterior, enrollable, para instalar en caixeado de pavimento formado por foso de 15 a 22 mm de profundidade. Ata p/p de preparación da superficie soporte.
Inclúe: Preparación da superficie soporte. Colocación do felpudo.
Criterio de medición de proxecto: Superficie medida segundo documentación gráfica de Proxecto.
Criterio de medición de obra: Medirase a superficie realmente executada segundo especificacións do Proxecto.

| Código | Ud | Descrición | Rendemento | Prezo | Importe |
|---|---|---|---|---|---|
| mt18fel010dal | m² | Felpudo Abi Brush "ABIMAT", formado por perfís de caucho con remate final de aluminio anodizado de 2 mm de espesor, unidos entre si mediante cabre de aceiro inoxidable de 2 mm de diámetro, distancia entre perfís 4 mm, acabado superficial con cepillos de nylon de cor vermello, grosor total 22 mm, uso interior e exterior, enrollable. (material) | 1.000 | 324.00 | 324.00 |
| mo025 | h | Oficial 1ª instalador de moquetas y revestimientos textiles. (man de obra) | 0.079 | 15.28 | 1.21 |
| mo060 | h | Axudante instalador de moquetas y revestimientos textiles. (man de obra) | 0.079 | 14.65 | 1.16 |
| % | % | Costes directos complementarios | 2 % | 326.37 | 6.53 |
|  |  | Custos directos |  |  | 332.90 |
