# Marco perimetral para felpudo metálico formado por perfís en "L" de aluminio, acabado natural

- Propiedade do arquivo: CYPE INGENIEROS, S.A.
- Formato: FIEBDC-3/2002
- Divisa: EUR
- Custos indirectos: 3.00 %
- Gastos xerais: 13.00 %
- Beneficio industrial: 6.00 %
- IVE: 16.00 %

## R Revestimentos

### RS Solos e pavimentos

#### RSF Felpudos

**RSF020** m Marco perimetral para felpudo metálico formado por perfís en "L" de aluminio, acabado natural.
Subministración e colocación de marco perimetral para felpudo metálico formado por perfís en "L" de aluminio, acabado natural, instalado en caixeado de pavimento mediante aparafusado. Ata p/p de preparación da superficie soporte e elementos de fixación.
Inclúe: Preparación da superficie soporte. Colocación e fixación mecánica do perfil.
Criterio de medición de proxecto: Lonxitude medida segundo documentación gráfica de Proxecto.
Criterio de medición de obra: Medirase a lonxitude realmente executada segundo especificacións do Proxecto.

| Código | Ud | Descrición | Rendemento | Prezo | Importe |
|---|---|---|---|---|---|
| mt18fel020a | m | Marco perimetral para felpudo metálico formado por perfís en "L" de aluminio, acabado natural e elementos de fixación ó soporte. (material) | 1.000 | 9.68 | 9.68 |
| op00amo010 |  | Amoladora o radial. | 1.000 | 0.00 | 0.00 |
| mo025 | h | Oficial 1ª instalador de moquetas y revestimientos textiles. (man de obra) | 0.049 | 15.28 | 0.75 |
| % | % | Costes directos complementarios | 2 % | 10.43 | 0.21 |
|  |  | Custos directos |  |  | 10.64 |
