# Solado de pezas de mosaico de vidro

- Propiedade do arquivo: CYPE INGENIEROS, S.A.
- Formato: FIEBDC-3/2002
- Divisa: EUR
- Custos indirectos: 3.00 %
- Gastos xerais: 13.00 %
- Beneficio industrial: 6.00 %
- IVE: 16.00 %

## R Revestimentos

### RS Solos e pavimentos

#### RSG Cerámicos/gres

**RSG013** m² Solado de pezas de mosaico de vidro, de 2,5x2,5 cm, para uso interior, recibidas con adhesivo cementoso normal, C1 sen ningunha característica adicional, cor gris e rexuntadas con morteiro de xuntas cementoso con resistencia elevada á abrasión e absorción de auga reducida, CG2, para xunta aberta (entre 3 e 15 mm), con a mesma tonalidade das pezas.
Subministración e execución de pavimento mediante o método de colocación en capa fina, de pezas de mosaico de vidro, de 2,5x2,5 cm, para uso interior; recibidas con adhesivo cementoso normal, C1 sen ningunha característica adicional, cor gris, con dobre encolado, e rexuntadas con morteiro de xuntas cementoso con resistencia elevada á abrasión e absorción de auga reducida, CG2, para xunta aberta (entre 3 e 15 mm), con a mesma tonalidade das pezas. Incluso cortes e limpeza, formación de xuntas perimetrais continuas, de anchura non menor de 5 mm, nos límites con paredes, alicerces exentos e elevacións de nivel e, no seu caso, xuntas de partición e xuntas estruturais ou de dilatación existentes no soporte.
Inclúe: Todas. Limpeza e comprobación da superficie soporte. Replanteo dos niveis de acabado. Replanteo da disposición das piezas e xuntas de movimento. Aplicación do adhesivo. Colocación das pezas empleando aplanadora de goma. Recheo das xuntas de movimento. Rexuntado. Eliminación e limpeza do material sobrante. Limpeza inicial do pavimento ó finaliza-la obra.
Criterio de medición de proxecto: Superficie útil, medida segundo documentación gráfica de Proxecto. Non se incrementou a medición por roturas e recortes, xa que na descomposición considerouse un 5% máis de pezas.
Criterio de medición de obra: Medirase a superficie realmente executada segundo especificacións do Proxecto.

| Código | Ud | Descrición | Rendemento | Prezo | Importe |
|---|---|---|---|---|---|
| mt09mcr021g | kg | Adhesivo cementoso normal, C1, segundo UNE-EN 12004, cor gris. (material) | 3.000 | 0.35 | 1.05 |
| mt19aaa015a1400 | m² | Mosaico decorativo de vidrio, para revestimentos interiores, 2,5x2,5 cm, serie lisa, varias cores. (material) | 1.050 | 14.00 | 14.70 |
| mt09mcr070a | kg | Morteiro de juntas cementoso con resistencia elevada á abrasión e absorción de auga reducida, CG2, para xunta aberta entre 3 e 15 mm, segundo UNE-EN 13888. (material) | 0.300 | 0.99 | 0.30 |
| mo021 | h | Oficial 1ª solador. (man de obra) | 0.414 | 15.28 | 6.33 |
| mo056 | h | Axudante solador. (man de obra) | 0.207 | 14.65 | 3.03 |
| % | % | Costes directos complementarios | 2 % | 25.41 | 0.51 |
|  |  | Custos directos |  |  | 25.92 |
