# Solado interior de baldosas cerámicas de gres porcelánico de grande formato reforzado con fibra de vidro

- Propiedade do arquivo: CYPE INGENIEROS, S.A.
- Formato: FIEBDC-3/2002
- Divisa: EUR
- Custos indirectos: 3.00 %
- Gastos xerais: 13.00 %
- Beneficio industrial: 6.00 %
- IVE: 16.00 %

## R Revestimentos

### RS Solos e pavimentos

#### RSG Cerámicos/gres

**RSG016** m² Solado interior de baldosas cerámicas de gres porcelánico de grande formato reforzado con fibra de vidro, Lámina Porcelánica Reforzada Techlam® "LEVANTINA", de 3000x1000 mm e 3 mm de espesor, serie Basic, modelo Antracita, acabado antideslizante, para uso peonil privado, recibidas con adhesivo cementoso mellorado, C2, gris, e rexuntadas con morteiro de xuntas cementoso con resistencia elevada á abrasión e absorción de auga reducida, CG2, para xunta mínima (entre 1,5 e 3 mm), con a mesma tonalidade das pezas.
Subministración e execución de pavimento interior mediante o método de colocación en capa fina, de baldosas cerámicas de gres porcelánico de grande formato reforzado con fibra de vidro, Lámina Porcelánica Reforzada Techlam® "LEVANTINA", de 3000x1000 mm e 3 mm de espesor, serie Basic, modelo Antracita, acabado antideslizante, recibidas con adhesivo cementoso mellorado, C2 sen ningunha característica adicional, cor gris, con dobre encolado, e rexuntadas con morteiro de xuntas cementoso con resistencia elevada á abrasión e absorción de auga reducida, CG2, para xunta mínima (entre 1,5 e 3 mm), con a mesma tonalidade das pezas. Ata p/p de limpeza, comprobación da superficie soporte, planeamentos, cortes, crucetas de PVC, formación de xuntas perimetrais continuas, de largura non menor de 5 mm, nos límites con paredes, pilares exentos e elevacións de nivel e, non seu caso, xuntas de partición e xuntas estruturais existentes na superficie soporte, eliminación do material sobrante do rexuntado e limpeza final do pavimento.
Inclúe: Todas. Limpeza e comprobación da superficie soporte. Replanteo dos niveis de acabado. Replanteo da disposición das baldosas e xuntas de movimento. Aplicación do adhesivo. Colocación de crucetas. Colocación das baldosas. Formación de xuntas de partición, perimetrais e estruturais. Rexuntado. Eliminación e limpeza do material sobrante. Limpeza final do pavimento.
Criterio de medición de proxecto: Superficie útil, medida segundo documentación gráfica de Proxecto. Non se incrementou a medición por roturas e recortes, xa que na descomposición considerouse un 5% máis de pezas.
Criterio de medición de obra: Medirase a superficie realmente executada segundo especificacións do Proxecto.

| Código | Ud | Descrición | Rendemento | Prezo | Importe |
|---|---|---|---|---|---|
| mt09mcr021m | kg | Adhesivo cementoso mellorado, C2, segundo UNE-EN 12004, cor gris. (material) | 6.000 | 0.41 | 2.46 |
| mt12pcl020agaa | m² | Baldosa de gres porcelánico de grande formato reforzado con fibra de vidro, Lámina Porcelánica Reforzada Techlam® "LEVANTINA", de 3000x1000 mm e 3 mm de espesor, serie Basic, modelo Antracita, acabado antideslizante. (material) | 1.050 | 35.88 | 37.67 |
| mt18wwa080 | Ude | Cruceta de PVC. (material) | 3.333 | 0.02 | 0.07 |
| mt09mcr070a | kg | Morteiro de juntas cementoso con resistencia elevada á abrasión e absorción de auga reducida, CG2, para xunta aberta entre 3 e 15 mm, segundo UNE-EN 13888. (material) | 0.300 | 0.99 | 0.30 |
| op00sie030 |  | Sierra de disco de diamante, para mesa de trabajo, de corte húmedo. | 1.000 | 0.00 | 0.00 |
| mo021 | h | Oficial 1ª solador. (man de obra) | 0.414 | 15.28 | 6.33 |
| mo056 | h | Axudante solador. (man de obra) | 0.414 | 14.65 | 6.07 |
| % | % | Costes directos complementarios | 2 % | 52.90 | 1.06 |
|  |  | Custos directos |  |  | 53.96 |
