# Rodapé cerámico de gres esmaltado

- Propiedade do arquivo: CYPE INGENIEROS, S.A.
- Formato: FIEBDC-3/2002
- Divisa: EUR
- Custos indirectos: 3.00 %
- Gastos xerais: 13.00 %
- Beneficio industrial: 6.00 %
- IVE: 16.00 %

## R Revestimentos

### RS Solos e pavimentos

#### RSG Cerámicos/gres

**RSG020** m Rodapé cerámico de gres esmaltado, de 7 cm, 3 €/m, recibido con adhesivo cementoso de uso exclusivo para interiores, Ci sen nengunha característica adicional, gris e rexuntado con morteiro de xuntas cementoso, CG1, para xunta mínima (entre 1,5 e 3 mm), con a mesma tonalidade das pezas.
Subministración e colocación de rodapé cerámico de gres esmaltado, de 7 cm, 3 €/m, recibido con adhesivo cementoso de uso exclusivo para interiores, Ci sen nengunha característica adicional, gris e rexuntado con morteiro de xuntas cementoso, CG1, para xunta mínima (entre 1,5 e 3 mm), con a mesma tonalidade das pezas.
Inclúe: Todas. Replanteo das pezas. Corte das pezas e formación de encaixes en esquinas e rincóns. Colocación do rodapé. Rexuntado.
Criterio de medición de proxecto: Lonxitude medida segundo documentación gráfica de Proxecto, sen incluiocos de portas. Non se incrementou a medición por roturas e recortes, xa que na descomposición considerouse un 5% máis de pezas.
Criterio de medición de obra: Medirase a lonxitude realmente executada segundo especificacións do Proxecto.

| Código | Ud | Descrición | Rendemento | Prezo | Importe |
|---|---|---|---|---|---|
| mt09mcr021a | kg | Adhesivo cementoso de uso exclusivo para interiores, Ci, cor gris. (material) | 0.100 | 0.22 | 0.02 |
| mt18rce010a300 | m | Rodapé cerámico de gres esmaltado, 7 cm, 3,00€/m. (material) | 1.050 | 3.00 | 3.15 |
| mt09mcr060c | kg | Morteiro de juntas cementoso, CG1, para xunta mínima entre 1,5 e 3 mm, segundo UNE-EN 13888. (material) | 0.011 | 0.70 | 0.01 |
| op00sie030 |  | Sierra de disco de diamante, para mesa de trabajo, de corte húmedo. | 1.000 | 0.00 | 0.00 |
| op00cor030 |  | Cortadora manual de baldosas cerámicas. | 1.000 | 0.00 | 0.00 |
| mo021 | h | Oficial 1ª solador. (man de obra) | 0.148 | 15.28 | 2.26 |
| % | % | Costes directos complementarios | 2 % | 5.44 | 0.11 |
|  |  | Custos directos |  |  | 5.55 |
