# Solado de baldosas cerámicas de gres porcelánico

- Propiedade do arquivo: CYPE INGENIEROS, S.A.
- Formato: FIEBDC-3/2002
- Divisa: EUR
- Custos indirectos: 3.00 %
- Gastos xerais: 13.00 %
- Beneficio industrial: 6.00 %
- IVE: 16.00 %

## R Revestimentos

### RS Solos e pavimentos

#### RSG Cerámicos/gres

**RSG130** m² Solado de baldosas cerámicas de gres porcelánico, estilo cemento, serie Meteor "GRESPANIA", acabado relieve, cor antracita, 15x60 cm e 10 mm de espesor, para uso interior, con resistencia ó deslizamento tipo 2, segundo CTE, recibidas con adhesivo cementoso normal, C1, gris, e rexuntadas con leitada de cemento e area, L, 1/3 CEM II/A-P 32,5 R, para xunta aberta (> 15 mm), coloreada con a mesma tonalidade das pezas.
Subministración e execución de pavimento mediante ou método de colocación en capa fina, de baldosas cerámicas de gres porcelánico, estilo cemento, serie Meteor "GRESPANIA", acabado relieve, cor antracita, 15x60 cm e 10 mm de espesor, para uso interior, con resistencia ó deslizamento tipo 2, segundo CTE, recibidas con adhesivo cementoso normal, C1 sen ningunha característica adicional, cor gris, extendido sobre la superficie soporte con llana dentada. Ata p/p de limpeza, comprobación da superficie soporte, planeamentos, cortes, formación de xuntas perimetrais continuas, de largura non menor de 5 mm, nos límites con paredes, alicerces exentos e elevacións de nivel e, non seu caso, xuntas de partición e xuntas estruturais existentes en la superficie soporte, rejuntado con leitada de cemento e area, L, 1/3 CEM II/A-P 32,5 R, para xunta aberta (> 15 mm), coloreada con a mesma tonalidade das pezas, eliminación do material sobrante do rexuntado e limpeza final do pavimento.
Inclúe: Todas. Limpeza e comprobación da superficie soporte. Replanteo dos niveis de acabado. Replanteo da disposición das baldosas e xuntas de movimento. Aplicación do adhesivo. Colocación das baldosas. Formación de xuntas de partición, perimetrais e estructurais. Rexuntado. Eliminación e limpeza do material sobrante. Colocación do rodapé. Limpeza final do pavimento.
Criterio de medición de proxecto: Superficie medida segundo documentación gráfica de Proxecto, deducindo os ocos de superficie maior de 3 m². Non se incrementou a medición por roturas e recortes, xa que na descomposición considerouse un 5% máis de pezas.
Criterio de medición de obra: Medirase a superficie realmente executada segundo especificacións do Proxecto, deducindo os ocos de superficie maior de 3 m².

| Código | Ud | Descrición | Rendemento | Prezo | Importe |
|---|---|---|---|---|---|
| mt09mcr021g | kg | Adhesivo cementoso normal, C1, segundo UNE-EN 12004, cor gris. (material) | 3.000 | 0.35 | 1.05 |
| mt18bgg010caag1C | m² | Baldosa cerámica de gres porcelánico, estilo cemento, serie Meteor "GRESPANIA", acabado relieve, cor antracita, 15x60 cm e 10 mm de espesor, capacidade de absorción de auga E<0,5% (gres porcelánico), grupo BIa, segundo UNE-EN 14411, clase 2 segundo UNE-ENV 12633. (material) | 1.050 | 35.22 | 36.98 |
| mt09lec020b | m³ | Leitada de cemento 1/3 CEM II/B-P 32,5 N. (material) | 0.001 | 105.10 | 0.11 |
| op00sie030 |  | Sierra de disco de diamante, para mesa de trabajo, de corte húmedo. | 1.000 | 0.00 | 0.00 |
| op00amo010 |  | Amoladora o radial. | 1.000 | 0.00 | 0.00 |
| mo021 | h | Oficial 1ª solador. (man de obra) | 0.394 | 15.28 | 6.02 |
| mo056 | h | Axudante solador. (man de obra) | 0.197 | 14.65 | 2.89 |
| % | % | Costes directos complementarios | 2 % | 47.05 | 0.94 |
|  |  | Custos directos |  |  | 47.99 |
