# Perfil para xunta de escaleira (para chanzos en xeral), de aluminio recuberto con madeira

- Propiedade do arquivo: CYPE INGENIEROS, S.A.
- Formato: FIEBDC-3/2002
- Divisa: EUR
- Custos indirectos: 3.00 %
- Gastos xerais: 13.00 %
- Beneficio industrial: 6.00 %
- IVE: 16.00 %

## R Revestimentos

### RS Solos e pavimentos

#### RSM Madeiras

**RSM060** m Perfil para xunta de escaleira (para chanzos en xeral), de aluminio recuberto con madeira.
Subministración e colocación de perfil usado en xunta de escaleira (para chanzos en xeral), de aluminio recuberto con madeira.
Inclúe: Replanteo das pezas segundo a súa lonxitude. Corte das pezas. Fixación das pezas.
Criterio de medición de proxecto: Lonxitude medida segundo documentación gráfica de Proxecto.
Criterio de medición de obra: Medirase a lonxitude realmente executada segundo especificacións do Proxecto.

| Código | Ud | Descrición | Rendemento | Prezo | Importe |
|---|---|---|---|---|---|
| mt18mva130b | m | Perfil para xunta de escaleira, aluminio recuberto con madeira. (material) | 1.050 | 6.60 | 6.93 |
| mo023 | h | Oficial 1ª instalador de pavimentos de madeira. (man de obra) | 0.148 | 15.28 | 2.26 |
| % | % | Costes directos complementarios | 3 % | 9.19 | 0.28 |
|  |  | Custos directos |  |  | 9.47 |
