# Solado de baldosas de mármore Crema Levante

- Propiedade do arquivo: CYPE INGENIEROS, S.A.
- Formato: FIEBDC-3/2002
- Divisa: EUR
- Custos indirectos: 3.00 %
- Gastos xerais: 13.00 %
- Beneficio industrial: 6.00 %
- IVE: 16.00 %

## R Revestimentos

### RS Solos e pavimentos

#### RSP Pedras naturais

**RSP010** m² Solado de baldosas de mármore Crema Levante, para interiores, 60x30x2 cm, acabado pulido, recibidas con adhesivo cementoso mellorado, C2 e rexuntadas con morteiro de xuntas cementoso, CG1, para xunta mínima (entre 1,5 e 3 mm), con a mesma tonalidade das pezas.
Subministración e colocación de pavimento de baldosas de mármore Crema Levante, para interiores, de 60x30x2 cm, acabado pulido; recibidas con adhesivo cementoso mellorado, C2 TE, con deslizamento reducido e tempo aberto ampliado. Incluso formación de xuntas perimetraies continuas, de anchura non menor de 5 mm, nos límites con paredes, alicerces exentos e elevacións de nivel e, no seu caso, xuntas de partición e xuntas estruturais ou de dilatación existentes no soporte; rexuntado con morteiro de xuntas cementoso, CG1, para xunta mínima (entre 1,5 e 3 mm), con a mesma tonalidade das pezas e limpeza.
Inclúe: Todas. Limpeza, nivelación e preparación da superficie soporte. Replanteo de niveis. Replanteo da disposición das baldosas e xuntas de movimento. Extendido da capa de adhesivo cementoso. Peiteado da superficie. Colocación das baldosas a punta de paleta. Comprobación da planeidade. Recheo das xuntas de dilatación. Recheo de xuntas de separación entre baldosas.
Criterio de medición de proxecto: Superficie construida, medida segundo documentación gráfica de Proxecto. Non se incrementou a medición por roturas e recortes, xa que na descomposición considerouse un 5% máis de pezas.
Criterio de medición de obra: Medirase a superficie realmente executada segundo especificacións do Proxecto.

| Código | Ud | Descrición | Rendemento | Prezo | Importe |
|---|---|---|---|---|---|
| mt09mcr210 | kg | Adhesivo cementoso mellorado, C2 TE, con deslizamento reducido e tempo aberto ampliado, composto de cemento, áridos seleccionados, aditivos especiais e resinas, para a colocación en capa fina de pavimentos de pedra natural. (material) | 8.000 | 1.15 | 9.20 |
| mt18bmn010lha | m² | Baldosa de mármore nacional, Crema Levante pulido, 60x30x2 cm, segundo UNE-EN 12058. (material) | 1.050 | 20.07 | 21.07 |
| mt09mcr060c | kg | Morteiro de juntas cementoso, CG1, para xunta mínima entre 1,5 e 3 mm, segundo UNE-EN 13888. (material) | 0.150 | 0.70 | 0.11 |
| op00sie030 |  | Sierra de disco de diamante, para mesa de trabajo, de corte húmedo. | 1.000 | 0.00 | 0.00 |
| mo021 | h | Oficial 1ª solador. (man de obra) | 0.326 | 15.28 | 4.98 |
| mo056 | h | Axudante solador. (man de obra) | 0.326 | 14.65 | 4.78 |
| % | % | Costes directos complementarios | 2 % | 40.14 | 0.80 |
|  |  | Custos directos |  |  | 40.94 |
