# Escaleira escamoteable, de madeira de piñeiro, de 2 tramos, para un oco de 100x60 cm e altura entre plantas de 197 a 216 cm

- Propiedade do arquivo: CYPE INGENIEROS, S.A.
- Formato: FIEBDC-3/2002
- Divisa: EUR
- Custos indirectos: 3.00 %
- Gastos xerais: 13.00 %
- Beneficio industrial: 6.00 %
- IVE: 16.00 %

## S Sinalización e equipamiento

### SE Escaleiras prefabricadas

#### SEE Escamoteables

**SEE010** Ude Escaleira escamoteable, de madeira de piñeiro, de 2 tramos, para un oco de 100x60 cm e altura entre plantas de 197 a 216 cm.
Subministración e colocación de escaleira escamoteable, de madeira de piñeiro, de 2 tramos, para un oco de 100x60 cm, equipada con tapa interior de madeira, barra de apertura metálica e caixón de madeira de piñeiro para empotrar en soporte, recibido con morteiro de cemento M-5. Deseñada para salvar unha altura entre plantas de 197 a 216 cm e cun espazo necesario para a manobra de 67 cm. Totalmente montada.
Inclúe: Replanteo e fixación do marco. Colocación da escaleira. Selado das xuntas con silicona neutra.
Criterio de medición de proxecto: Número de unidades previstas, segundo documentación gráfica de Proxecto.
Criterio de medición de obra: Medirase o número de unidades realmente executadas segundo especificacións do Proxecto.

| Código | Ud | Descrición | Rendemento | Prezo | Importe |
|---|---|---|---|---|---|
| mt44eeg010aaa | Ude | Escaleira escamoteable, de madeira de piñeiro, de 2 tramos, para un oco de 100x60 cm, equipada con tapa interior de madeira, barra de apertura metálica e caixón de madeira de piñeiro para empotrar en soporte, salvando unha altura entre plantas de 197 a 216 cm. (material) | 1.000 | 302.10 | 302.10 |
| mt09mor010c | m³ | Morteiro de cemento CEM II/B-P 32,5 N tipo M-5, confecionado na obra con 250 kg/m³ de cemento e unha proporción en volume 1/6. (material) | 0.108 | 115.30 | 12.45 |
| mt15sja100 | Ude | Cartucho de masilla de silicona neutra. (material) | 1.000 | 3.13 | 3.13 |
| op00ato010 |  | Atornillador. | 1.000 | 0.00 | 0.00 |
| op00tal010 |  | Taladro. | 1.000 | 0.00 | 0.00 |
| mo009 | h | Oficial 1ª montador. (man de obra) | 4.899 | 15.78 | 77.31 |
| mo075 | h | Axudante montador. (man de obra) | 4.899 | 14.65 | 71.77 |
| % | % | Costes directos complementarios | 2 % | 466.76 | 9.34 |
|  |  | Custos directos |  |  | 476.10 |
