# Portarrolos de papel hixiénico industrial, de ABS branca e gris clara

- Propiedade do arquivo: CYPE INGENIEROS, S.A.
- Formato: FIEBDC-3/2002
- Divisa: EUR
- Custos indirectos: 3.00 %
- Gastos xerais: 13.00 %
- Beneficio industrial: 6.00 %
- IVE: 16.00 %

## S Sinalización e equipamiento

### SM Baños

#### SMA Accesorios

**SMA020** Ude Portarrolos de papel hixiénico industrial, de ABS branca e gris clara.
Subministración e instalación de portarrolos de papel hixiénico industrial, de ABS branca e gris clara, de 312 mm de diámetro e 120 mm de ancho, para un rolo de papel de 260 mm de diámetro máximo, de 400 m de lonxitude, para mandril de 45 mm, peche mediante pechadura e chave. Totalmente montado.
Inclúe: Replanteo e trazado no paramento da situación do accesorio. Colocación e fixación dos accesorios de soporte.
Criterio de medición de proxecto: Número de unidades previstas, segundo documentación gráfica de Proxecto.
Criterio de medición de obra: Medirase o número de unidades realmente colocadas segundo especificacións do Proxecto.

| Código | Ud | Descrición | Rendemento | Prezo | Importe |
|---|---|---|---|---|---|
| mt31abj100bi | Ude | Portarrolos de papel hixiénico industrial, de ABS branca e gris clara, de 312 mm de diámetro e 120 mm de ancho, para un rolo de papel de 260 mm de diámetro máximo, de 400 m de lonxitude, para mandril de 45 mm, peche mediante pechadura e chave. (material) | 1.000 | 19.79 | 19.79 |
| op00ato010 |  | Atornillador. | 1.000 | 0.00 | 0.00 |
| op00tal010 |  | Taladro. | 1.000 | 0.00 | 0.00 |
| mo098 | h | Axudante fontaneiro. (man de obra) | 0.148 | 14.62 | 2.16 |
| % | % | Costes directos complementarios | 2 % | 21.95 | 0.44 |
|  |  | Custos directos |  |  | 22.39 |
