# Bocacartas de aluminio anodizado cor natural, de 282x58 mm de dimensións exteriores e 250x27 mm para a entrada de cartas

- Propiedade do arquivo: CYPE INGENIEROS, S.A.
- Formato: FIEBDC-3/2002
- Divisa: EUR
- Custos indirectos: 3.00 %
- Gastos xerais: 13.00 %
- Beneficio industrial: 6.00 %
- IVE: 16.00 %

## S Sinalización e equipamiento

### SZ Zonas comúns

#### SZB Zaguáns

**SZB016** Ude Bocacartas de aluminio anodizado cor natural, de 282x58 mm de dimensións exteriores e 250x27 mm para a entrada de cartas.
Subministración e colocación de bocacartas de aluminio anodizado cor natural, de 282x58 mm de dimensións exteriores e 250x27 mm para a entrada de cartas, incluso elementos de fixación.
Inclúe: Replanteo. Fixación no paramento mediante elementos de ancoraxe.
Criterio de medición de proxecto: Número de unidades previstas, segundo documentación gráfica de Proxecto.
Criterio de medición de obra: Medirase o número de unidades realmente colocadas segundo especificacións do Proxecto.

| Código | Ud | Descrición | Rendemento | Prezo | Importe |
|---|---|---|---|---|---|
| mt45bex500aa | Ude | Bocacartas de aluminio anodizado cor natural, de 282x58 mm de dimensións exteriores e 250x27 mm para a entrada de cartas, incluso elementos de fixación. (material) | 1.000 | 14.28 | 14.28 |
| op00ato010 |  | Atornillador. | 1.000 | 0.00 | 0.00 |
| mo075 | h | Axudante montador. (man de obra) | 0.098 | 14.65 | 1.44 |
| % | % | Costes directos complementarios | 2 % | 15.72 | 0.31 |
|  |  | Custos directos |  |  | 16.03 |
