# Conxunto de dúas bombas iguais en funcionamento alternativo

- Propiedade do arquivo: CYPE INGENIEROS, S.A.
- Formato: FIEBDC-3/2002
- Divisa: EUR
- Custos indirectos: 3.00 %
- Gastos xerais: 13.00 %
- Beneficio industrial: 6.00 %
- IVE: 16.00 %

## U Urbanización interior da parcela

### UA Alcantarillado

#### UAB Bombas de achique

**UAB010** Ude Conxunto de dúas bombas iguais en funcionamento alternativo, sendo cada unha de elas unha bomba sumerxible para achique de augas fecais con corpos en suspensión ou filamentosos, construida en aceiro inoxidable, cunha potencia de 0,55 kW.
Subministración e instalación de conxunto de dúas bombas iguais en funcionamento alternativo, sendo cada unha de elas unha bomba sumerxible para achique de augas fecais con corpos en suspensión ou filamentosos, construida en aceiro inoxidable, cunha potencia de 0,55 kW e saída de impulsión roscada de 1 1/2", para unha altura máxima de inmersión de 10 m, temperatura máxima do líquido conducido 50°C e tamaño máximo de paso de sólidos 35 mm, con corpo de impulsión, impulsor, carcasa e tapa de motor de aceiro inoxidable AISI 304, eixo motor de aceiro inoxidable AISI 303, peche mecánico con dobre retén en cámara de aceite, parte superior de carbón/cerámica/NBR e parte inferior de SiC/SiC/NBR; motor asíncrono de 2 polos, illamento clase F, para alimentación monofásica a 230 V e 50 Hz de frecuencia, condensador e protección termoamperimétrica de rearme automático incorporados, protección IP 68, con regulador de nivel incorporado e cable eléctrico de conexión de 5 metros con enchufe tipo shuko; conectadas a condutos de impulsión de augas residuais realizados con tubo de PVC. incluso accesorios, unións e pezas especiais para a instalación de as electrobombas.
Inclúe: Replanteo. Colocación das bombas. Colocación e fixación de tuberías e accesorios. Realización de probas de servizo.
Criterio de medición de proxecto: Número de unidades previstas, segundo documentación gráfica de Proxecto.
Criterio de medición de obra: Medirase o número de unidades realmente executadas segundo especificacións do Proxecto.

| Código | Ud | Descrición | Rendemento | Prezo | Importe |
|---|---|---|---|---|---|
| mt36bom050s | m | Conducto de impulsión de augas residuais realizado con tubo de PVC para presión de 10 atm, de 50 mm de diámetro, con extremo abocardado, segundo UNE-EN 1452. (material) | 4.000 | 3.46 | 13.84 |
| mt36bom051s | Ude | Repercusión, por m de tubería, de accesorios, unions e pezas especiais para tubo de PVC para presión de 10 atm, de 50 mm de diámetro. (material) | 4.000 | 1.04 | 4.16 |
| mt37svr010e | Ude | Válvula de retención de latón para roscar de 1 1/2". (material) | 2.000 | 7.80 | 15.60 |
| mt37svc010l | Ude | Válvula de comporta de latón fundido, para roscar, de 1 1/2". (material) | 2.000 | 19.97 | 39.94 |
| mt36bse040j | Ude | Bomba sumerxible para achique de augas fecais con corpos en suspensión ou filamentosos, construida en aceiro inoxidable, cunha potencia de 0,55 kW e saída de impulsión roscada de 1 1/2", para unha altura máxima de inmersión de 10 m, temperatura máxima do líquido conducido 50°C e tamaño máximo de paso de sólidos 35 mm, con corpo de impulsión, impulsor, carcasa e tapa de motor de aceiro inoxidable AISI 304, eixo motor de aceiro inoxidable AISI 303, peche mecánico con dobre retén en cámara de aceite, parte superior de carbón/cerámica/NBR e parte inferior de SiC/SiC/NBR; motor asíncrono de 2 polos, illamento clase F, para alimentación monofásica a 230 V e 50 Hz de frecuencia, condensador e protección termoamperimétrica de rearme automático incorporados, protección IP 68, con regulador de nivel incorporado e cable eléctrico de conexión de 5 metros con enchufe tipo shuko. (material) | 2.000 | 494.70 | 989.40 |
| mt36bom020 | Ude | Accesorios para instalación de bomba sumerxible portátil para achique de augas instalada en arqueta enterrada e conexión á rede de evacuación. (material) | 2.000 | 22.45 | 44.90 |
| mt36bom060a | Ude | Instalación de bomba sumerxible portátil para achique de augas en arqueta enterrada e conexión á rede eléctrica. (material) | 2.000 | 15.00 | 30.00 |
| mo006 | h | Oficial 1ª fontaneiro. (man de obra) | 1.570 | 15.78 | 24.77 |
| mo098 | h | Axudante fontaneiro. (man de obra) | 1.570 | 14.62 | 22.95 |
| mo001 | h | Oficial 1ª electricista. (man de obra) | 0.981 | 15.78 | 15.48 |
| % | % | Costes directos complementarios | 2 % | 1201.04 | 24.02 |
|  |  | Custos directos |  |  | 1225.06 |
