# Equipamento deportivo para pista de frontón

- Propiedade do arquivo: CYPE INGENIEROS, S.A.
- Formato: FIEBDC-3/2002
- Divisa: EUR
- Custos indirectos: 3.00 %
- Gastos xerais: 13.00 %
- Beneficio industrial: 6.00 %
- IVE: 16.00 %

## U Urbanización interior da parcela

### UD Pistas deportivas

#### UDE Equipamentos

**UDE010** Ude Equipamento deportivo para pista de frontón.
Subministración e colocación de equipamento deportivo para pista de frontón, formado por liña de falta formada por pletina metálica e accesorios regulamentarios, segundo normativa federativa. Totalmente montado.
Inclúe: Replanteo. Colocación do equipamento.
Criterio de medición de proxecto: Número de unidades previstas, segundo documentación gráfica de Proxecto.
Criterio de medición de obra: Medirase o número de unidades realmente executadas segundo especificacións do Proxecto.

| Código | Ud | Descrición | Rendemento | Prezo | Importe |
|---|---|---|---|---|---|
| mt47ede010c | Ude | Equipamiento deportivo para pista de frontón, composto de liña de falta con pletina metálica e accesorios reglamentarios, segúndo normativa federativa. (material) | 2.000 | 156.26 | 312.52 |
| mo039 | h | Oficial 1ª construcción de obra civil. (man de obra) | 0.974 | 15.28 | 14.88 |
| mo082 | h | Axudante construcción de obra civil. (man de obra) | 0.974 | 14.65 | 14.27 |
| % | % | Costes directos complementarios | 2 % | 341.67 | 6.83 |
|  |  | Custos directos |  |  | 348.50 |
