# Rego con medios manuais, mediante mangueira conectada a boca de rego, cun rendemento de 5 l/m²

- Propiedade do arquivo: CYPE INGENIEROS, S.A.
- Formato: FIEBDC-3/2002
- Divisa: EUR
- Custos indirectos: 3.00 %
- Gastos xerais: 13.00 %
- Beneficio industrial: 6.00 %
- IVE: 16.00 %

## U Urbanización interior da parcela

### UJ Xardinería

#### UJA Acondicionamento do terreo

**UJA070** m² Rego con medios manuais, mediante mangueira conectada a boca de rego, cun rendemento de 5 l/m².
Rego con medios manuais, mediante, mangueira conectada a boca de rego, cun rendemento de 5 l/m², procurando un reparto uniforme.
Inclúe: Humectación do terreo.
Criterio de medición de proxecto: Superficie medida en proxección horizontal, segundo documentación gráfica de Proxecto.
Criterio de medición de obra: Medirase, en proxección horizontal, a superficie realmente executada segundo especificacións do Proxecto.

| Código | Ud | Descrición | Rendemento | Prezo | Importe |
|---|---|---|---|---|---|
| mt08aaa010a | m³ | Auga. (material) | 0.005 | 1.15 | 0.01 |
| mo106 | h | Peón xardineiro. (man de obra) | 0.004 | 13.97 | 0.06 |
| % | % | Costes directos complementarios | 2 % | 0.07 | 0.00 |
|  |  | Custos directos |  |  | 0.07 |
