# Terrón de céspede

- Propiedade do arquivo: CYPE INGENIEROS, S.A.
- Formato: FIEBDC-3/2002
- Divisa: EUR
- Custos indirectos: 3.00 %
- Gastos xerais: 13.00 %
- Beneficio industrial: 6.00 %
- IVE: 16.00 %

## U Urbanización interior da parcela

### UJ Xardinería

#### UJC Tepes e céspedes

**UJC010** m² Terrón de céspede.
Subministración e instalación de terrón de céspede. Ata p/p de preparación do terreo, aporte de terras e primeira rega.
Inclúe: Preparación do terreo con tractor e abonado de fondo. Colocación de tepes. Primeiro rego.
Criterio de medición de proxecto: Superficie medida en proxección horizontal, segundo documentación gráfica de Proxecto.
Criterio de medición de obra: Medirase, en proxección horizontal, a superficie realmente executada segundo especificacións do Proxecto.

| Código | Ud | Descrición | Rendemento | Prezo | Importe |
|---|---|---|---|---|---|
| mt48tis020 | m² | Tepe. (material) | 1.050 | 4.25 | 4.46 |
| mt48tie030a | m³ | Terra vexetal cribada, subministrada a granel. (material) | 0.100 | 18.50 | 1.85 |
| mt48tie040 | kg | Mantillo limpo cribado. (material) | 4.000 | 0.03 | 0.12 |
| mt48tif020 | kg | Abono para presembra de céspede. (material) | 0.100 | 0.41 | 0.04 |
| mt08aaa010a | m³ | Auga. (material) | 0.200 | 1.15 | 0.23 |
| mq09rod010 | h | Rodete lixeiro. (maquinaria) | 0.050 | 3.49 | 0.17 |
| mq09mot010 | h | Motocultor 60/80 cm. (maquinaria) | 0.050 | 26.81 | 1.34 |
| mo038 | h | Oficial 1ª xardineiro. (man de obra) | 0.196 | 15.28 | 2.99 |
| mo106 | h | Peón xardineiro. (man de obra) | 0.245 | 13.97 | 3.42 |
| % | % | Costes directos complementarios | 2 % | 14.62 | 0.29 |
|  |  | Custos directos |  |  | 14.91 |
