# Rebo mixto de pedra calcaria de coquera sen traballar, con arbustos de Abelia (Abelia x grandiflora) de 0,6-1,5 m de altura a razón de 1 arbustos/m²

- Propiedade do arquivo: CYPE INGENIEROS, S.A.
- Formato: FIEBDC-3/2002
- Divisa: EUR
- Custos indirectos: 3.00 %
- Gastos xerais: 13.00 %
- Beneficio industrial: 6.00 %
- IVE: 16.00 %

## U Urbanización interior da parcela

### UJ Xardinería

#### UJM Macizos e rocallas

**UJM020** m² Rebo mixto de pedra calcaria de coquera sen traballar, con arbustos de Abelia (Abelia x grandiflora) de 0,6-1,5 m de altura a razón de 1 arbustos/m².
Formación de rocalla mixta de pedra calcaria de coquera sen traballar, con arbustos de Abelia (Abelia x grandiflora) de 0,6-1,5 m de altura a razón de 1 arbustos/m², subministrados en colector. Ata coníferas ananas a razón de 0,6 ud/m² e p/p de preparación do terreo, achegue de terras e primeira rega.
Inclúe: Limpeza e preparación do terreo. Remodelado, cava e abonado do terreo. Colocación de pedras. Distribución e prantación dos arbustos. Cubrición con mantillo. Primeiro rego.
Criterio de medición de proxecto: Superficie medida en proxección horizontal, segundo documentación gráfica de Proxecto.
Criterio de medición de obra: Medirase, en proxección horizontal, a superficie realmente executada segundo especificacións do Proxecto.

| Código | Ud | Descrición | Rendemento | Prezo | Importe |
|---|---|---|---|---|---|
| mt48ebp010a | Ude | Abelia (Abelia x grandiflora) de 0,6-1,5 m de altura, subministrada en contenedor de 1,3 litros, D=14 cm. (material) | 1.000 | 4.00 | 4.00 |
| mt01arj030a | m³ | Pedra calcaria de coquera sen traballar. (material) | 0.075 | 52.00 | 3.90 |
| mt48ecr020 | Ude | Conífera anana de 0,2-0,4 m de altura, para rocalla. (material) | 0.600 | 5.52 | 3.31 |
| mt48tie040 | kg | Mantillo limpo cribado. (material) | 4.000 | 0.03 | 0.12 |
| mt48tie020 | kg | Substrato vexetal fertilizado. (material) | 4.000 | 0.52 | 2.08 |
| mt08aaa010a | m³ | Auga. (material) | 0.050 | 1.15 | 0.06 |
| mo038 | h | Oficial 1ª xardineiro. (man de obra) | 0.245 | 15.28 | 3.74 |
| mo106 | h | Peón xardineiro. (man de obra) | 0.392 | 13.97 | 5.48 |
| % | % | Costes directos complementarios | 2 % | 22.69 | 0.45 |
|  |  | Custos directos |  |  | 23.14 |
