# Barreira fixa de aceiro laminado en quente

- Propiedade do arquivo: CYPE INGENIEROS, S.A.
- Formato: FIEBDC-3/2002
- Divisa: EUR
- Custos indirectos: 3.00 %
- Gastos xerais: 13.00 %
- Beneficio industrial: 6.00 %
- IVE: 16.00 %

## U Urbanización interior da parcela

### UM Moblaxe urbán

#### UMQ Proteccións peonís

**UMQ040** Ude Barreira fixa de aceiro laminado en quente, serie Elemental "ZIGMETAL", módulo de 3000x868 mm, composta de barra lonxitudinal con acabado en cor verde con textura férrea, apoiada sobre montantes previstos para ancoraxe mediante recibido en soleira de formigón e con sinalización en cor verde RAL 6018.
Subministración e montaxe de barreira fixa de aceiro laminado en quente, serie Elemental "ZIGMETAL", módulo de 3000x868 mm, composta de barra lonxitudinal de 100 mm de diámetro e 3 mm de espesor, con acabado en cor verde con textura férrea, apoiada sobre montantes de peche de 868 mm de altura, de pletina de 50x8 mm, previstos para ancoraxe mediante recibido en soleira de formigón e con sinalización en cor verde RAL 6018. Protección do conxunto mediante galvanizado en quente de gran resistencia antioxidante; tratamento de desengraxe e fosfatado; lacado ó forno con poliéster ferrotexturado. Ata p/p de soleira de formigón HM-20/P/20/I para ancoraxe de montantes e limpeza. Máxima adherencia do revestimento exterior. Totalmente montada en obra.
Inclúe: Todas. Replanteo de aliñacións e niveis. Ejecución da base de formigón. Colocación e fixación das pezas.
Criterio de medición de proxecto: Número de unidades previstas, segundo documentación gráfica de Proxecto.
Criterio de medición de obra: Medirase o número de unidades realmente executadas segundo especificacións do Proxecto.

| Código | Ud | Descrición | Rendemento | Prezo | Importe |
|---|---|---|---|---|---|
| mt10hmf010Mp | m³ | Formigón HM-20/P/20/I, fabricado en central. (material) | 0.100 | 66.78 | 6.68 |
| mt52mut025b | Ude | Placa de ancoraxe "ZIGMETAL", para recibido de montante de barreira en soleira de formigón. (material) | 2.000 | 9.00 | 18.00 |
| mt52mut030a | Ude | Barra lonxitudinal de aceiro laminado en quente "ZIGMETAL" de 3000 mm de lonxitude, 100 mm de diámetro e 2 mm de espesor, con acabado en cor verde con textura férrea, para apoio entre montantes. (material) | 1.000 | 57.00 | 57.00 |
| mt52mut040a | Ude | Montante para barreira serie Elemental "ZIGMETAL" de 868 mm de altura, realizado con pletina de aceiro laminado en quente de 50x8 mm, con portasinais de cor verde. (material) | 2.000 | 130.00 | 260.00 |
| op00tal010 |  | Taladro. | 1.000 | 0.00 | 0.00 |
| op00ato010 |  | Atornillador. | 1.000 | 0.00 | 0.00 |
| au00auh040 |  | Vibrador de formigón, eléctrico. | 1.000 | 0.00 | 0.00 |
| mo039 | h | Oficial 1ª construcción de obra civil. (man de obra) | 0.880 | 15.28 | 13.45 |
| mo082 | h | Axudante construcción de obra civil. (man de obra) | 0.880 | 14.65 | 12.89 |
| % | % | Costes directos complementarios | 2 % | 368.02 | 7.36 |
|  |  | Custos directos |  |  | 375.38 |
