# Limpafondos de aceiro inoxidable para piscina

- Propiedade do arquivo: CYPE INGENIEROS, S.A.
- Formato: FIEBDC-3/2002
- Divisa: EUR
- Custos indirectos: 3.00 %
- Gastos xerais: 13.00 %
- Beneficio industrial: 6.00 %
- IVE: 16.00 %

## U Urbanización interior da parcela

### UP Piscinas

#### UPE Equipamentos

**UPE050** Ude Limpafondos de aceiro inoxidable para piscina.
Subministración e colocación de limpafondos manual de piscina, composto por carro suctor con cepillo e rodas, mango telescópico en aluminio anodizado e mangueira autoflotante. Totalmente montado e comprobado.
Inclúe: Montaxe.
Criterio de medición de proxecto: Número de unidades previstas, segundo documentación gráfica de Proxecto.
Criterio de medición de obra: Medirase o número de unidades realmente executadas segundo especificacións do Proxecto.

| Código | Ud | Descrición | Rendemento | Prezo | Importe |
|---|---|---|---|---|---|
| mt47pep050 | Ude | Limpiafondos manual de piscina, composto por carro suctor con cepillo e rodas, mango telescópico en aluminio anodizado e mangueira autofrotante. (material) | 1.000 | 117.00 | 117.00 |
| mo082 | h | Axudante construcción de obra civil. (man de obra) | 0.098 | 14.65 | 1.44 |
| % | % | Costes directos complementarios | 2 % | 118.44 | 2.37 |
|  |  | Custos directos |  |  | 120.81 |
