# Solado de baldosas de terrazo para uso exterior

- Propiedade do arquivo: CYPE INGENIEROS, S.A.
- Formato: FIEBDC-3/2002
- Divisa: EUR
- Custos indirectos: 3.00 %
- Gastos xerais: 13.00 %
- Beneficio industrial: 6.00 %
- IVE: 16.00 %

## U Urbanización interior da parcela

### UX Pavimentos exteriores

#### UXT Terrazos

**UXT010** m² Solado de baldosas de terrazo para uso exterior, acabado baixorrelieve sen pulir, resistencia a flexión T, carga de rotura 4, resistencia ó desgaste por abrasión B, 40x40 cm, gris, para uso privado en zona de parques e xardíns, colocada ó tendido sobre capa de area-cemento e recheo de xuntas con area silícea de tamaño 0/2 mm; todo realizado sobre soleira de formigón non estrutural (HNE-20/P/20), de 10 cm de espesor, verquido dende camión con extendido e vibrado manual con regra vibrante de 3 m, con acabado maestreado.
Subministración e colocación de pavimento para uso privado en zona de parques e xardíns, de baldosas de terrazo para uso exterior, acabado superficial da cara vista: baixorrelieve sen pulir, clase resistente a flexión T, clase resistente segundo a carga de rotura 4, clase de desgaste por abrasión B, formato nominal 40x40 cm, cor gris, segundo UNE-EN 13748-2; sentadas sobre capa de ó tendido sobre capa de area-cemento de 3 cm de espesura, sen aditivos, con 250 kg/m³ de cemento Portland con caliza CEM II/B-L 32,5 R e area de canteira granítica, deixando entre elas unha xunta de separación de entre 1,5 e 3 mm. Todo iso realizado sobre firme composto por soleira de formigón non estrutural (HNE-20/P/20), de 10 cm de espesor, verquido dende camión con extendido e vibrado manual con regra vibrante de 3 m, con acabado maestreado executada segundo pendentes do proxecto e colocado sobre explanada con índice CBR > 5 (California Bearing Ratio), non incluida neste prezo. Incluso p/p de xuntas estruturais e de dilatación, cortes a realizar para axustalas ós bordos do confinamento ou ás intrusións existentes no pavimento e recheo de xuntas con area silícea de tamaño 0/2 mm e/ou produto recomendado polo fabricante, seguindo as instruccións do mesmo.
Inclúe: Todas. Replanteo de mestras e niveis. Vertedura e compactación da soleira de formigón. Extendido da capa de area-cemento. Espolvoreo con cemento da superficie. Colocación ó tendido das pezas. Formación de xuntas e encontros. Limpeza do pavimento e as xuntas. Recheo das xuntas con area seca, mediante cepillado. Eliminación do material sobrante da superficie, mediante barrido.
Criterio de medición de proxecto: Superficie medida en proxección horizontal, segundo documentación gráfica de Proxecto, deducindo os ocos de superficie maior de 1,5 m². No se tiveron en conta os retaceos como factor de influencia para incrementar a medición, toda vez que na descomposición consideróuse o tanto por cen de roturas xeral.
Criterio de medición de obra: Medirase, en proxección horizontal, a superficie realmente executada segundo especificacións do Proxecto, deducindo os ocos de superficie maior de 1,5 m².

| Código | Ud | Descrición | Rendemento | Prezo | Importe |
|---|---|---|---|---|---|
| mt10hmf011rc | m³ | Formigón non estrutural HNE-20/P/20, fabricado en central. (material) | 0.105 | 66.78 | 7.01 |
| mt08cem011a | kg | Cemento Portland CEM II/B-L 32,5 R, en sacos, segundo UNE-EN 197-1. (material) | 1.000 | 0.09 | 0.09 |
| mt18btx010ccea | m² | Baldosa de terrazo para exteriores, acabado superficial da cara vista: baixorrelieve sen pulir, clase resistente a flexión T, clase resistente segundo a carga de rotura 4, clase de desgaste por abrasión B, formato nominal 40x40 cm, cor gris, segundo UNE-EN 13748-2, con resistencia ó deslizamento/resbalamento (índice USRV) > 45. (material) | 1.050 | 6.82 | 7.16 |
| mt01arp020 | kg | Area natural, fina e seca, de granulometría comprendida entre 0 e 2 mm de diámetro, exenta de sales perxudiciais, presentada en sacos. (material) | 1.000 | 0.35 | 0.35 |
| mq04dua020b | h | Dumper de descarga frontal de 2 t de carga útil, con mecanismo hidráulico. (maquinaria) | 0.016 | 9.25 | 0.15 |
| mq06vib020 | h | Regla vibrante de 3 m. (maquinaria) | 0.045 | 4.66 | 0.21 |
| op00sie030 |  | Sierra de disco de diamante, para mesa de trabajo, de corte húmedo. | 1.000 | 0.00 | 0.00 |
| mo039 | h | Oficial 1ª construcción de obra civil. (man de obra) | 0.016 | 15.28 | 0.24 |
| mo082 | h | Axudante construcción de obra civil. (man de obra) | 0.289 | 14.65 | 4.23 |
| mo021 | h | Oficial 1ª solador. (man de obra) | 0.245 | 15.28 | 3.74 |
| mo056 | h | Axudante solador. (man de obra) | 0.245 | 14.65 | 3.59 |
| % | % | Costes directos complementarios | 2 % | 26.77 | 0.54 |
|  |  | Custos directos |  |  | 27.31 |
