# Ensaio sobre unha mostra de bovedilla cerámica, con determinación de: resistencia á compresión

- Propiedade do arquivo: CYPE INGENIEROS, S.A.
- Formato: FIEBDC-3/2002
- Divisa: EUR
- Custos indirectos: 3.00 %
- Gastos xerais: 13.00 %
- Beneficio industrial: 6.00 %
- IVE: 16.00 %

## X Control de calidade e ensaios

### XL Materiais cerámicos

#### XLE Bovedillas

**XLE010** Ude Ensaio sobre unha mostra de bovedilla cerámica, con determinación de: resistencia á compresión.
Ensaios a realizar en laboratorio acreditado no área técnica correspondente, sobre unha mostra de bovedilla cerámica, tomada en obra, para a determinación das seguintes características: resistencia á compresión segundo UNE 67038. Ata desprazamento a obra e informe de resultados.
Inclúe: Desprazamento a obra. Toma de mostras. Realización dos ensaios. Redacción de informe dos resultados dos ensaios realizados.
Criterio de medición de proxecto: Ensaio a realizar, segundo documentación do Plan de control de calidade.
Criterio de medición de obra: Medirase o número de ensaios realizados por laboratorio acreditado segundo especificacións do Proxecto.

| Código | Ud | Descrición | Rendemento | Prezo | Importe |
|---|---|---|---|---|---|
| mt49des010 | Ude | Repercusión de desplazamento á obra para a toma de mostras. (material) | 1.000 | 0.74 | 0.74 |
| mt49bvc060 | Ude | Toma en obra de mostras de bovedillas cerámicas, tal que o seu peso non exceda de 50 kg. (material) | 1.000 | 32.02 | 32.02 |
| mt49bvc010 | Ude | Ensaio para determinar a resistencia a compresión dunha mostra de bovedillas cerámicas, segundo UNE 67038. (material) | 1.000 | 185.71 | 185.71 |
| mt49bvc050 | Ude | Informe de resultados dos ensaios realizados sobre unha mostra de bovedillas cerámicas (material) | 1.000 | 96.06 | 96.06 |
| % | % | Costes directos complementarios | 2 % | 314.53 | 6.29 |
|  |  | Custos directos |  |  | 320.82 |
